# Neubau Grundschule Bodenwöhr
Angebotsaufforderung (GAEB DA XML 3.2, DA83)
Projekt: 21-043
Währung: EUR
Vergabeart: Verhandlungsverfahren
Auftraggeber: DV-Nummer: 21; Vergabenummer: 21
Erstellt mit: BECHMANN AVA 2025.50/ GXML Toolbox V3.3 R20210630, BECHMANN AVA 2025.50, 03.06.2026

## 21 Außenanlagen
Datum: 03.06.2026

### 01 Außenanlagen

*Hinweis: Ergänzung der Angebotsanforderung*
Ergänzung der Angebotsanforderung

Entschädigung für die Ausarbeitung von Unterlagen:
Für die Ausarbeitung der mit dem Angebot vorzulegenden Unterlagen erhält der Bieter keine Entschädigung.

Referenzlisten:
Referenzlisten sind kostenfrei auf Verlangen des Auftraggebers spätestens innerhalb sechs Werktagen dem Bauherrn vorzulegen. Diese Referenzen müssen in deutscher Sprache nachprüfbar sein.

Automatische Sortierung:
Die Verdingungsunterlagen wurden automatisch sortiert. Der Bieter hat die Vollständigkeit der Unterlagen anhand der Seitenzahlen zu prüfen und fehlende Blätter bei der ausschreibenden Stelle anzufordern.
Doppelseiten sind auszusortieren und zu vernichten.

Hinweise und Auskünfte zu den Verdingungsunterlagen im Sinne der Nr. 1 der Bewerbungsbedingungen EVM (B) BwB/E sind der ausschreibenden Stelle bis 8 Tage vor Angebotseröffnung mitzuteilen.
Rechtzeitige Auskünfte werden spätestens 6 Kalendertage, in Fällen besonderer Dringlichkeit, 4 Kalendertage
vor Ablauf der Angebotsfrist erteilt.

Änderung der Freistellungsbescheinigung:
Der Auftragnehmer verpflichtet sich jede vom zuständigen Finanzamt vorgenommene Änderung in Bezug auf die vorgelegte Freistellungsbescheinigung nach § 48b EstG dem Auftraggeber unverzüglich schriftlich mitzuteilen.

*Hinweis: Technische Vorbemerkungen Allgemein*
TECHNISCHE VORBEMERKUNGEN ALLGEMEIN

Allgemeines

Zur Abwicklung des Bauvorhabens ist die Zusammenarbeit mit anderen Gewerken erforderlich. Deshalb sind in Absprache mit der Bauleitung die technischen Bedingungen und Zeitabläufe der betroffenen Roh- und Ausbaugewerke zu beachten.
Bei Schleifarbeiten im Trockenverfahren sind Absauggeräte zu verwenden. Sind Schleifen und Spachteln vorgesehen, so bleiben die Anzahl der Schleifgänge und Spachtelaufträge sowie die Wahl der richtigen Körnung dem Auftragnehmer überlassen und sind auf die vorgesehene Beläge einzustellen.
Das Lagern von feuergefährlichen Stoffen auf der Baustelle ist nur mit ausdrücklicher Zustimmung der Bauleitung im für die Arbeiten unbedingt notwendigen Umfang zulässig. Nach Aufforderung durch den Auftraggeber sind benutzte Räume innerhalb von drei Werktagen besenrein zu räumen.

Mitgeltende Normen und Regeln
Der Ausschreibung, der Ausführung, dem Aufmaß und der Abrechnung liegen die VOB in der zum Vertragsschluss gültigen Fassung zugrunde. Sämtliche im nachfolgenden LV beschriebenen Arbeiten sind nach dem aktuellen "Stand der Technik" und den aktuellen "Regeln der Technik" auszuführen. Ebenso zu beachten sind die bauaufsichtlichen Zulassungen und Herstellerrichtlinien der angebotenen Produkte.
Soweit in der Leistungsbeschreibung auf Technische Spezifikationen, z. B. nationale Normen, mit den Europäischen Normen umgesetzt werden, europäische technische Zulassungen, gemeinsame technische Spezifikationen, internationale Normen, Bezug genommen wird, werden auch ohne den ausdrücklichen Zusatz: "oder gleichwertig", immer gleichwertige Technische Spezifikationen in Bezug genommen.
Bei der Ausführung der Arbeiten sind alle Auflagen der Bauaufsichtsbehörde, die Vorschriften der Berufsgenossenschaft, der Gewerbeaufsicht und die Vorschriften der Unfallverhütung einzuhalten.

Angaben zur Baustelle
(siehe hierzu auch schematischen Baustelleneinrichtungsplan)

Transportwege
Zufahrtmöglichkeiten:
Die Baustelle kann von der Straße "Schulstraße" her befahren werden.
Zufahrtmöglichkeiten: Baustellentor mit einer Breite von ca. 4,00 m
(siehe hierzu auch schematischen Baustelleneinrichtungsplan)

Lager und Arbeitsplätze, Deponien
Die Lage und Größe der Flächen für die Baustelleneinrichtung und für den Materiallagerplatz ist aus den Planbeilagen ersichtlich. Zusätzliche Flächen können vom Auftraggeber nicht zur Verfügung gestellt werden. Es wird darauf hingewiesen, dass alle benützten Flächen nach Räumung der Baustelle zu reinigen und wieder ihren ursprünglichen Zustand zu versetzen sind. Die Kosten hierfür sind in die Einheitspreise einzurechnen.
Vor Ausführungsbeginn hat der Auftragnehmer mit dem Auftraggeber festzulegen, wo das erforderliche Gerät, Schutt, Container, das zu verwendende Material und dergleichen auf der Baustelle gelagert werden kann, um gegenseitige Störungen der am Bau beteiligten Handwerker während der Bauausführung zu vermeiden.

Hebezeuge
Sämtlich erforderliche Hebezeuge die für die Ausführung der Leistung erforderlich sind, sind vom Auftragnehmer zur Verfügung zu Stellen. Kosten hierfür sind in die EP´s einzukalkulieren.

Angaben zur Ausschreibung
Jeder Bieter sollte vor Angebotsabgabe eine Besichtigung an Ort und Stelle durchführen, um die gesamte Baumaßnahme, die räumlichen Verhältnisse, die äußeren Umstände, Transportwege und Erschwernisse kennen zu lernen.
Eine Geltendmachung besonders schwieriger Arbeiten, die sich auf Ortsunkenntnis bezieht und die nach Ansicht des Unternehmers im Leistungsverzeichnis nicht oder nur teilweise bzw. ungenügend oder ungenau erwähnt wurde, ist ausgeschlossen.

Angaben zu Stoffen und Bauteilen
Das eingebaute Material muss dem Muster entsprechen; eine Bestätigung des Musters durch den Auftraggeber ist einzuholen.

Sofern in der Position nichts anderes angegeben, gilt der Angebotspreis einschl. liefern zum Einbauort und verarbeiten sämtlicher Materialien und Werkstoffe.

Zum Abschluss der Leistung ist dem Auftraggeber eine Dokumentation aller auf de Baustelle eingesetzter Materialien, Zulassungen, Technische Datenblätter usw. zu Übergeben.

*Hinweis: Zusätzliche Technische Vertragsbedingungen*
Zusätzliche Technische Vertragsbedingungen

Der Türanschlag ist entweder DIN links oder DIN rechts, vor Fertigung aus der letztgültigen Türliste bzw.
Zeichnung zu entnehmen. Alle Arbeiten können erst nach Freigabe durch den Auftraggeber bzw. Architekten ausgeführt werden.

Grundlage für die Leistungen sind die Zeichnungen der Architekten und die von den Architekten zur Ausführung freigegebenen Werks- und Montagepläne des
Auftragnehmers.

Güteüberwachung
Für Baustoffe, die aufgrund bauaufsichtlicher Vorschriften einer Güteüberwachung bedürfen, sind die entsprechenden Nachweise Nebenleistung.

Hinweise und Festlegung zu den Materialien und Oberflächen:
Der Streubereich des Feuchtigkeitsgehaltes des Holzes darf nicht größer als 4 % sein. Der maximale Feuchtigkeitsgehalt der Einzelteile darf dabei 15 %
nicht übersteigen. Die Messung des Feuchtigkeitsgehaltes ist vor Beginn der vorgebenden Bearbeitung durchzuführen und aktenkundig zu erfassen.
Verleimungen sind nach DIN 68602 mit wetterfestem Leim vorzunehmen. Für die Qualität des Holzes gilt DIN 68360 Holz für Schreinerarbeiten, insbesondere Ziffer 6.2 für
nicht deckend zu streichende Bauteile. Für die Qualität des Holzes gilt DIN 68365. Spanplatten dürfen bei der Anwendung keine beeinträchtigenden Mengen an
Formaldehyd an die Umgebung abgeben.

Statische Anforderungen
Die Konstruktion einschließlich der Verbindungselemente müssen alle auf sie einwirkenden Kräfte aufnehmen und auf die Tragwerke des Baukörpers abgeben können. Der Auftragnehmer hat die statischen und konstruktiven
Anforderungen seiner Ausführungen normgemäß zu berechnen, die Sicherheit nachzuweisen, seine Ausführung danach zu richten und mit den Planern und
den anderen ausführenden Firmen abzustimmen. Die dazu erforderlichen Unterlagen, einschließlich evtl. erforderlicher Prüfzeugnisse, sind Nebenleistung. Die Konstruktion muss die Bauverformungen aus Verkehrslasten, Temperatureinflüssen sowie Kriechen,
Schwinden des Baukörpers und Rohbautoleranzen berücksichtigen.

Werkstattzeichnungen
Die Ausschreibung und die beigelegten Zeichnungen erläutern das Konstruktionsprinzip. Sie sind Grundlage für die Werkstattplanung des Auftragnehmers. Die konstruktive Detailausführung ist vom Auftragnehmer unter Anwendung eigener Erfahrung und betriebseigener Verfahrensweisen in allen Anschlüssen darzustellen.
Alle auf den beigefügten Zeichnungen in prinzipieller Form dargestellten Einzelheiten gehören zur Gesamtleistung. Für die Funktionstüchtigkeit in technischer, bauphysikalischer und konstruktiver Hinsicht, haftet allein der Auftragnehmer. Es steht dem Auftragnehmer frei, für einzelne Ausführungsdetails Änderungsvorschläge bezüglich der Konstruktion und der Dimensionierung zu machen. Eine endgültige Entscheidung
darüber bleibt jedoch den Architekten vorbehalten. Für Konstruktionsänderungen sind alle Nachweise zu erbringen, für deren Prüfung zu sorgen und alle daraus
anfallenden Kosten zu übernehmen. Werkstatt- und Montagepläne sind vom Auftragnehmer beizubringen oder in seinem Auftrag anzufertigen.
Die Kosten sind in die Einheitspreise der Leistungen miteinzurechnen (falls nicht im LV gesondert ausgewiesen).
Die Werkstattpläne müssen in Übereinstimmung mit den Architekten-Details stehen. Die verbindlichen Maße sind am Bau zu nehmen und mit den anderen Auftragnehmern zu
koordinieren. Vor dem Fertigungsbeginn sind die Werkstattpläne dem Architekten in 2-facher Ausfertigung zur Durchsicht und Freigabe vorzulegen.
Die Werkstattzeichnungen sind unter Einbeziehung aller anschließenden Bauteile
(Zargen, Wände etc.) als:
1.  Konstruktionspläne in Form von Übersichten M = 1 : 20
2.  Detailpläne für alle Querschnitte, Anschlüsse, Schnitte und Werkstücke M = 1 : 1
  binnen 2 Wochen nach Auftragsvergabe dem Architekten zur Freigabe vorzulegen. Alle Konstruktionszeichnungen dürfen nur nach genehmigter Werkstattzeichnung bzw. nach den Plänen der Architekten oder nach den Angaben der Bauleitung hergestellt werden. Mit der Fertigung darf erst begonnen werden, wenn die Konstruktionspläne vom
Architekten freigegeben wurden.

*Hinweis: Baubeschreibung*
BAUBESCHREIBUNG

Vorbemerkung
Soweit in der Leistungsbeschreibung auf Technische Spezifikationen (z.B. nationale Normen, mit denen europäische Normen umgesetzt werden, europäische technische Zulassungen, gemeinsame technische Spezifikationen, internationale Normen) Bezug genommen wird, werden auch ohne den ausdrücklichen Zusatz: “oder gleichwertig“, immer gleichwertige Technische Spezifikationen in Bezug genommen.

1. Allgemeine Beschreibung der Bauaufgabe
Die Grundschule in Bodenwöhr soll vollständig rückgebaut und durch einen Neubau
an gleicher Stelle ersetzt werden.
Neubau:
Der Neubau besteht aus zwei Stockwerken, im Untergeschoss befinden sich die
Verwaltung und mehrere Fachräume, sowie die Technikräume. Das Erdgeschoss ist in
zwei Cluster aufgeteilt, umfasst 9 Klassenräume und 3 Mehrzweckräume. Zu den
Maßnahmen gehört auch die Anpassung der Außenanlagen an den neuen Baukörper.

Der Verbindungsbau von der Schule zur Hammerseehalle bleibt bestehen und wird
zudem wieder als Hauptzugang von den Schülern genutzt, die diesen von der
südgelegenen Bushaltestelle erreichen. Das Foyer der Hammerseehalle erlangt einer
weitere Nutzung als Garderobe zu der bestehenden Verwendung als Pausenhalle.

Der Baukörper und dessen Bauweise ist in beiden Stockwerken unterschiedlich. Das
Untergeschoss wird aufgrund der Hanglage in Massivbauweise errichtet, im
Erdgeschoss werden sowohl die tragenden als auch die nicht tragenden Wände in
Holzbauweise gefertigt.

Alle notwendigen Räume werden mit einer dezentralen Lüftung mit Vorrichtung zum
Kühlen ausgestattet. Die Schule wird zukünftig an das neu errichtete Heizhaus mit
Hackschnitzelheizung angeschlossen, das sich unmittelbar auf dem Schulareal
befindet.

Schadstoffe

 -

Barrierefreiheit
Das Gebäude kann ebenerdig von der Bushaltestelle im Süden über die Hammerseehalle betretren werden. In das Untergeschoss führt ein Aufzug.

1.1 Geplante Gewerke

- Bauunternehmerarbeiten
(Abbruch-, Gerüst-, Beton-/Stahlbeton-Mauerwerks-/Estrich-, Innenputzarbeiten)
- Zimmererarbeiten
(Dachstuhl, Holzinnen - und außenwände im EG)
- Altlastenentsorgung
- Holz-Alu Fenster und Aussentüren,
- Trockenbauarbeiten
(Gipskartondecken, Gipskartonwände)
- Sanitärinstallation
- Lüftungsinstallation
- Elektroinstallation und Beleuchtung
- Gebäudeautomation
- Sonnenschutzeinrichtungen
(Raffstoreanlage)
- Malerarbeiten
(Anstrich Wände und Decken)
- Fliesenarbeiten
(Wand- und Bodenfliesen)
- Bodenbelagarbeiten
(Bodenbeläge)
- Schreinerarbeiten
(Fensterbänke innen, Innentüren, Sanitärtrennwände)
- Schlosserarbeiten
(Treppenanlage, Geländer, Dachkonstruktionen)
- Möblierung
(Möblierung der Klassenzimmer, teilweise Fachräume, Verwaltung, Beschilderung)
- Schließanlage
(Schließanlage für gesamte Schule)
- Außenanlagen
- Feinreinigung

1.3 Geplanter Bauablauf

  Die Gesamtmaßnahme wird in 3 Bauabschnitte unterteilt.
        1. Bauabschnitt: Abbruch des alten Schulgebäudes ab April 2023
        2. Bauabschnitt: Neubau der Grundschule ab Juli 2023 bis August 2025
        3. Bauabschnitt: Außenanlagen ab August 2026 bis November 2026

1.4 Schulbetrieb

Die gesamte Bauphase kann während dem laufenden Schulbetrieb stattfinden, da die Schüler in der Mittelschule untergebracht sind.

2. Angaben zur Baustelle

2.1. Lage der Baustelle

Die Baustelle befindet sich östlich des Ortzentrums von Bodenwöhr. Die Zufahrt erfolgt über die ST 2398 Neunburger Straße.

Die Anschrift der Baustelle lautet: Grundschule Bodenwöhr
  Schulstraße 7
  92439 Bodenwöhr

2.2 Vorhandene öffentliche Verkehrswege

Die Baustelle ist über Neunburger Straße günstig zu erreichen.

2.3 Zugänge, Zufahrten

Besondere Zufahrten zu der Baustelle über das öffentliche Verkehrsnetz hinaus
werden nicht zur Verfügung gestellt. Die Zufahrten und Zugänge zu den anliegenden Grundstücken müssen während der Bauzeit für die Anlieger aufrechterhalten werden. Dies ist in die Einheitspreise mit einzukalkulieren.
Auf dem Schulgelände erfolgt die Zufahrt für jeden Bauabschnitt über bestehende befestigte Wege und Flächen. Entlang dieser Zufahrtswege befinden sich teilweise großkronige Bäume, welche im bestmöglichen Maße zu schützen sind.

2.4 Anschlussmöglichkeiten an Ver- und Entsorgungsleitungen

Wasseranschlüsse und Stromanschlüsse werden vom AG kostenlos zur Verfügung gestellt. Gas- und Druckluftanschlüsse sowie Anschlüsse an Entsorgungsleitungen werden vom AG nicht zur Verfügung gestellt.

2.5 Lager- und Arbeitsplätze

Auf dem Baugrundstück (Schul-Busbahnhof) werden vom AG Lagerflächen und Parkplätze in begrenztem Maß zur Verfügung gestellt.
Benötigt der AN darüber hinaus Arbeits- oder Lagerflächen, sowie Parkplätze, so hat er sich diese selbst auf seine Kosten zu beschaffen bzw. ihre Benutzung zu vereinbaren.

2.6 Zu schützende Bereiche und Objekte

Die an die Schule angrenzenden Flächen und Bauwerke müssen bei der Bauausführung in größtmöglichen Umfang geschont werden. Ebenso ist der Umgang mit wassergefährdenden Stoffen zu vermeiden bzw. notwendige Sicherheitsmaßnahmen zu treffen.
Aufgestellte Schutzeinrichtungen, Abdeckungen und Umwehrungen sind eigenverantwortlich in regelmäßigen Abständen zu prüfen bzw. zu erneuern.

2.7 Öffentlicher Verkehr

Die Baustelle liegt direkt an ein Wohngebiet. Der AN hat zu jeder Zeit der Baumaßnahme dafür Sorge zu tragen, dass der Durchgangsverkehr aufrechterhalten bleibt. Notwendige halbseitige Sperrungen sind durch den AN frühzeitig zu beantragen und sind in die Positionen unter den Bereich „Baustelleneinrichtung“ einzurechnen.

2.8 Aufmassverfahren

Für die Erstellung der Aufmasse sind Vordrucke nach dem Muster des AG zu verwenden. Alle Aufmaße haben ausnahmslos im Beisein der Bauleitung zu erfolgen.
Soweit andere Vordrucke verwendet werden sollen, müssen diese sämtliche Angaben des Musters des AG enthalten.

2.9 SiGeKo

Ein Sicherheits- und Gesundheitsschutzkoordinator wurde vom Schulverband Bodenwöhr beauftragt.

3. Ausführungsunterlagen

Ausführungsunterlagen werden vom AG zur Verfügung gestellt und sind umgehend nach Erhalt auf Durchführbarkeit zu prüfen. Festgestellte Fehler oder Bedenken bei der Bauausführung sind dem AG umgehend zu melden. Nachträglich (nach Bauausführung) mitgeteilte Fehler oder Bedenken werden nicht anerkannt.

4. Zusätzliche Technische Vertragsbedingungen

- siehe Leistungsbeschreibung und Vorbemerkungen -

*Hinweis: Technische Vorbemerkungen*
Technische Vorbemerkungen

Vorbeschrieb zum Leistungsverzeichnis

Ortsbesichtigung:
Jeder Bieter sollte vor Angebotsabgabe eine Besichtigung vor Ort durchführen, um äußere Umstände, Umfang und Art der Sanierung, Transportwege und Erschwernisse kennenzulernen. Die Ortsbesichtigung ist beim AG zu beantragen.

Anmerkung:
In der Kalkulation ist zu berücksichtigen, dass die Entsorgungswege der Abfälle zum Container bis zu 150 m betragen können.

Baustelleneinrichtung:
Die nutzbare Baustelleneinrichtungsfläche beschränkt sich auf das Aufstellen von
- Besprechungscontainer
- Abfallcontainern
- Baustellenfahrzeugen
- Sanitärcontainer

Der Aufbau eines Wohnlagers ist nicht möglich.
Maschinen und Werkzeug sind täglich nach Ende der Arbeiten zum Container zu bringen und abzuschließen. Bei Diebstahl haftet der AN selbst!
Die Stellflächen für die Baustelleneinrichtung (BE) werden vom AG zur Verfügung gestellt.
Die BE des AN ist auf die örtliche Situation anzupassen.
Container (für Besprechung, Entsorgung und Sanitär), Transportmittel und Verpackungen sind entsprechend an die gegebenen Verhältnisse anzupassen.
Aus den genannten Randbedingungen resultierende Erschwernisse und Aufwendungen sind in die Einheitspreise einzukalkulieren, ebenso die Aufwendungen für die Transportwege im Gebäude zur Baustelleneinrichtungsfläche und zum Containerstandort.

#### Titel 01.01 Baustelleneinrichtung, Verkehrssicherung

**01.01.0010 Baustelleneinricht. herstellen**
StL-Nr. 17901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch

**01.01.0020 Baustelleneinricht. vorhalten**
StL-Nr. 17901102
Baustelleneinrichtung vorhalten.
Vorhalten der Baustelleneinrichtungen. Mieten, Pacht,
Gebühren und dgl. gehören zum Leistungsumfang.
Ausser den vollen Monaten werden Teilzeiten nach
Kalendertagen zu 1/30 des Einheitspreises abgerechnet.
Stillstandszeiten und Bauzeitverlängerungen werden
nur vergütet, wenn die Ursachen vom AG zu
vertreten sind.
Menge: 4,000 Mt

**01.01.0030 Baustelle räumen**
StL-Nr. 1790110401
Räumen der Baustelle von allen Geräten,
Anlagen, Einrichtungen und dgl. einschließlich Rückbau
der vom AN erstellten Zufahrtswege.
Alle Flächen entsprechend dem ursprünglichen Zustand
unter Wahrung der landschaftspflegerischen Belange
ordnungsgemäß herrichten.
Die Beseitigung der vom AN verursachten Schäden
vom AG zur Verfügung gestellten Zufahrtswegen gehört zum Leistungsumfang.
Menge: 1,000 Psch

**01.01.0040 Verk.Fl.unterh.**
StL-Nr. 179012010101
Verkehrsflächen zur Aufrechterhaltung
des öffentlichen und Anlieger-Verkehrs
sowie des Baustellenverkehrs
innerhalb des Baubereiches einschließlich zwischenzeitlich benutzter Behelfsfahrstreifen verkehrssicher unterhalten.
Abgerechnet wird nach Kalendertagen.
Befestigung nach Unterlagen des AG,
Verkehrsflächen im Zuge der Baustrecke.
Menge: 120,000 d

**01.01.0050 Baustellen WC**
Aufstellen eines Baustellen-WC`s mit Handwaschmöglichkeit inkl. Unterhaltung, Vorhalten und nach Beendigung der Arbeiten wieder abbauen und abtransportieren;
Die Vor- bzw. Unterhaltekosten werden gesondert vergütet.
Menge: 1,000 St

**01.01.0060 Baustellen WC vorhalten**
Baustellen-WC vor- und unterhalten während der gesamten Bauzeit.
Inkl. Verbrauchsmaterial.
Abrechnung nach Wochen.
Menge: 18,000 StWo

**01.01.0070 Bauzaun aufstellen**
Bauzaun aufstellen.

Zur Absperrung und Sicherung des Baufeldes muss die Baustelle mit Bauzaun umstellt werden.
Für die Zuwegung zum Schulgebäude und zur Turnhalle müssen mit Absperrungen Wege geschaffen werden, um den Zugang zu den Gebäuden sicher gestalten zu können.
Menge: 200,000 m

**01.01.0080 Bauzaun umsetzen**
Bereits aufgestellten Bauzaun umsetzen.

Zur Absperrung und Sicherung des Baufeldes muss die Baustelle mit Bauzaun umstellt werden.
Für die Zuwegung zum Schulgebäude und zur Turnhalle müssen mit Absperrungen Wege geschaffen werden, um den Zugang zu den Gebäuden sicher gestalten zu können.
An den Bauablauf angepasst müssen dabei die Zuwegungen umgebaut werden, damit die Schüler*innen und Lehrer*innen (und andere) gefahrenfrei in die Schule und Turnahlle gelangen und trotzdem die Bauarbeiten weiter ausgeführt werden können.
Menge: 65,000 m

**01.01.0090 Bauzaun vorhalten**
Bauzaun vor- und unterhalten.
Vor- und Unterhaltung aller aufgestellten Bauzaunelemente.
Regelmäßige Kontrolle zur Vermeidung von unbefugtem Zutritt zur Baustelle.
Menge: 4500,000 mWo

#### Titel 01.02 Freimachen des Baugeländes

**01.02.0010 Hecken im geschl. Bestand roden**
StL-Nr. 1590220101010103
Hecken, Buschwerk auf Stock setzen und Bäume
bis 10 cm Stammdurchmesser  in geschlossenem
Bestand fällen und ggf. Wurzelstöcke roden.
Wurzelstöcke roden.
In Flächen,
Anfallendes Material häckseln, Spangröße des
Häckselgutes max. 10 cm,
Anfallendes Material in Eigentum des AN übernehmen und einer Entsorgung nach Wahl
des AN zuführen.
Menge: 50,000 m2

**01.02.0020 Hecken zuschneiden**
Hecken, Buschwerk und Bäume
zu- und zurückschneiden.
In Flächen,
Anfallendes Material häckseln, Spangröße des
Häckselgutes max. 10 cm,
Anfallendes Material in Eigentum des AN übernehmen und einer Entsorgung nach Wahl
des AN zuführen.
Menge: 50,000 m2

**01.02.0030 Bestehende Bäume schützen**
Bestehende Bäume während der Abwicklung der gesamten Maßnahme vor äußeren Einwirkungen und Beschädigungen schützen.
Dafür benötigtes Schutz- und Absperrmaterial ist mit einzukalkulieren.
Schutz der Baumkrone, des Stammes und der Wurzeln.
Vor- und Unterhaltung der Schutzmaßnahmen über die gesamte Bauzeit.
Menge: 6,000 St

**01.02.0040 Baum fällen Entsorgung AN**
StL-Nr. 159022040101
Baum fällen und Wurzelstock roden.
Material in Eigentum des AN übernehmen und einer
Entsorgung nach Wahl des AN zuführen.
Baum in Flächen,
Stammdurchmesser über 10 cm bis 30 cm.
Menge: 1,000 St

**01.02.0050 Baum fällen Entsorgung AN**
StL-Nr. 159022040102
Baum fällen und Wurzelstock roden.
Material in Eigentum des AN übernehmen und einer
Entsorgung nach Wahl des AN zuführen.
Baum in Flächen,
Stammdurchmesser über 30 cm bis 50 cm.
Menge: 1,000 St

#### Titel 01.03 Oberboden

**01.03.0010 Oberboden abtragen**
StL-Nr. 16903101060207
Oberboden des/der Homogenbereiche(s) 'O'

einschließlich leicht verrottbarer
Pflanzendecke innerhalb des Baugeländes
in einer mittleren Dicke von cm '25'

abtragen,
für Bauteil 'Parkplatz, Gehweg, Garten, Freianlagen, Abgrenzungen'

Oberboden von Grünflächen,
Oberboden 'laden, fördern und zwischenlagern. Zwischenlagerplatz ca. 6,5km entfernt.'
Menge: 20,000 m3

**01.03.0020 Oberboden liefern**
StL-Nr. 169031030402
Oberboden liefern und andecken.
Oberboden nach Unterlagen des AG
zur Geländeangleichung, Rekultivierung
und dgl. andecken.
Die Mengenermittlung erfolgt nach Unterlagen
des AG.
Menge: 210,000 m3

**01.03.0030 Oberboden auflockern**
StL-Nr. 0490320101
Oberboden auf Flächen, die vom AG zur Verfügung
gestellt und der durch den Baubetrieb bzw. die
Zwischenlagerung verdichtet worden ist, auflockern,
abgleichen und abeggen.
Mittlere Tiefe 30 cm.
Menge: 100,000 m2

#### Titel 01.04 Bodenbewegung, Geotextilien

**01.04.0010 Boden lösen**
StL-Nr. 1890410101090800
Boden bzw. Fels profilgerecht oder nach Unterlagen
des AG lösen, laden, fördern, ggf. profilgerecht
einbauen und verdichten.
Das Herstellen von Mulden und Gräben, sowie das
Herstellen von Ausrundungen an der Einschnittsoberkante oder am Dammfuß wird gesondert vergütet.
Boden des/der Homogenbereichs/e  B '1 und 2 gem. Bodengutachten'

Beschreibung des Homogenbereichs nach Unterlagen
des AG.
aus 'allen Abtragprofilen'

Boden / Fels lösen und in Eigentum des AN
übernehmen und einer Entsorgung nach Wahl
des AN zuführen.
Menge: 430,000 m3

**01.04.0020 Zulage Handschachtung**
Handschachtung als Zuschlag zu den Aushubpositionen, nur auf Anordnung der Bauleitung des AG, für alle Homogenbereiche.
Menge: 10,000 m3

**01.04.0030 Zulage Erschwernis Mauern, Sockeln etc.**
Zulage zu den Erdarbeiten für die Erschwernisse der Arbeiten entlang von Mauern, Sockeln und Fundamenten.
Menge: 200,000 m

**01.04.0040 Erschwerniszuschlag für längslaufende Versorgungsleitungen**
Erschwerniszuschlag für längslaufende Versorgungsleitungen.
Der nach ZTV-Wa erforderliche Handaushub ist einzurechnen.
Hindernisse, die weniger als 1,0 m voneinander entfernt liegen, gelten als ein Hindernis.
Menge: 50,000 m

**01.04.0050 Geogitter liefern und einbauen**
Geogitter liefern und einbauen.
Auf die Aushubsohle soll ein geotextiles Filtervlies der Robustheitsklasse GRK 3, verrottungsfest und mechanisch verfestigt, aufgebracht werden.
Menge: 1440,000 m²

**01.04.0060 Noppenbahn**
Vertikale Schutzschicht DIN 18195-10 mit Dränfunktion vor erdberührter Gebäudeaußenfläche und Stahlbetonbauteilen, aus vlieskaschierten Noppenbahnen.
Menge: 90,000 m²

**01.04.0070 Lastplattendruckversuch**
Lastplattendruckversuch einschließlich Auswertung nach DIN 18 134 durchführen.
Menge: 5,000 St

#### Titel 01.05 Leitungsgräben, Baugruben

**01.05.0010 Leitungsgraben herstellen**
StL-Nr. 1890510301010206
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1 und 2'

Beschreibung des Homogenbereichs nach Unterlagen
des AG.
Grabentiefe bis 1,00 m,
für Sickerstränge mit Rohrleitung DN '100 - 200'

Boden in Eigentum des AN übernehmen und einer
Entsorgung nach Wahl des AN zuführen.
Menge: 45,000 m3

**01.05.0020 Suchschlitz herstellen**
StL-Nr. 1790511000080102
Suchschlitz zur Feststellung der Lage von Kabeln,
Leitungen und dgl. herstellen.
Lage nach Angabe des AG.
Homogenbereich(e) nach Unterlagen des AG.
Leitungsart 'ALLE'

Tiefe bis 1,25 m
Boden seitlich lagern, wiedereinbauen und
verdichten.
Menge: 5,000 m3

**01.05.0030 Leitungsgrabenverf. oberhalb Leitungs- zone herstellen**
StL-Nr. 189051070104
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 1,00 m,
Frostsicheres Kies-Sand-Gemisch nach DIN 18196
(GW oder GI) liefern, einbauen und verdichten.
Menge: 30,000 m3

**01.05.0040 Kabelgraben ca. 40-80 cm tief normaler Boden erstellen.**
Kabelgraben ca. 40-80 cm tief ausheben, Sandbett einbringen und nach
Verlegen der Kabel und Erdungsleitungen
wieder zufüllen und verdichten, sowie
Gerüst, Gerätevorhaltungen und sämtliche
Nebenarbeiten.
Menge: 100,000 lfm

#### Titel 01.06 Wasserhaltungsarbeiten

**01.06.0010 Wasserhaltungsanl. f. lange Baugruben herstellen**
Wasserhaltungsanlage zum Freihalten einer langgestreckten
Baugrube von Bodenwasser nach geologischen
und hydraulischen Erfordernissen nach Unterlagen
des AG und zum schadlosen Ableiten des geförderten
Wassers herstellen, umbauen bzw. umsetzen, abbauen und abfahren.
Haltungslängen nach Wahl des AN.
Ggf. erforderliche Erdarbeiten, Wasserfassung,
Zu- und Ableitung, Sand- und Schlammfänge
(ausgenommen Reservestromanlage)
gehören zum Leistungsumfang.
Vorhalten, Unterhalten und Betreiben werden gesondert
vergütet.
Abrechnung nach Länge der Baugrube/des Leitungsgrabens.
Länge der Ableitungseinrichtung bis m '50'

Wasserhaltung für Leitungsgraben für Leitung mit Schächten
Wasserfassung nach Wahl des AN,
Gesamtförderdurchfluss über 10 m3/h bis 30 m3/h,
Förderhöhe ab Sohle bis 5,00 m.
Menge: 10,000 m

**01.06.0020 Wasserhaltungsanlage unterhalten und vorhalten**
Wasserhaltungsanlage der 'Vorposition'

unterhalten und betriebsbereit vorhalten.
Abgerechnet wird nach Kalendertagen, an denen die
Anlage vorgehalten werden muss.
Menge: 5,000 d

**01.06.0030 Wasserhaltungsanlage betreiben**
Wasserhaltungsanlage der 'Vorposition' betreiben.

Abgerechnet werden nur die vom AG bestätigten Betriebsstunden.
Zuschläge für Überstunden, Sonn- und
Feiertagsarbeit und dgl. gehören zum Leistungsumfang.
Der angebotene Einheitspreis gilt unabhängig von
der Anzahl der abgerechneten Stunden.
Menge: 50,000 h

#### Titel 01.07 Straßen- und Brückenentwässerung, Kabelkanäle

**01.07.0010 Rohrleitung trennen**
Bestehende Rohrleitung aus KG-Rohren DN 'bis 150'

fachgerecht trennen und Trennstellen für den Neuanschluss vorbereiten, inkl. aller Nebenarbeiten.
Menge: 5,000 St

**01.07.0020 Hochlast-Vollwand-Kanalrohr DN 100 Polypropylen SN 10 herstellen**
Hochlast-Vollwand-Kanalrohr DN 100 für Schmutzwasserleitungen liefern und verlegen,
einschl. Bettung und Umhüllung. Rohre nach DIN EN 1852
mit Doppelsteckmuffe und formschlüssig fixierten Dichtungen aus EPDM,
Dichtheit bis mind. 2,5 bar nachgewiesen. Nachweisliche Erfüllung der Kriterien
für Wasserschutzzone II und III gemäß ATV-DVWK-A 142.
Ringsteifigkeit mind. 10 kN/m², hochabriebfest, ohne Zusatz von Füllstoffen.
Rohrleitung innen mit Hersteller-, Durchmesser- und Werkstoffangabe signiert.
Farbe: orange, durchgehend eingefärbt, mit IR- reflektierenden Farbpigmenten.
Fremdwasserdichtheit bis 8 m Wassersäule von externem Prüfinstitut nachgewiesen.
Nachgewiesene dynamische Belastungsfähigkeit für die Berechnung bei nicht
vorwiegend ruhenden Belastungen nach ATV-DVWK-A 127, Absatz 9.7.4
Untere Bettungsschicht nach DIN EN 1610 Typ 1, 100 mm, Auflagerwinkel 90 Grad,
Abdeckung 150 mm, Verfüllmaterial für Bettungsschichten, Seitenverfüllung und
Abdeckung nach DIN EN 1610 oder gemäß Herstellerangabe,
Proctordichte: min. 95 %.

angeb. Fabrikat: '........................................................'
Menge: 25,000 m

**01.07.0030 Rohrbogen, DN 100**
Rohrbögen als Zuschlag zur bereits vor beschriebenen und  verrechneten Rohrlänge liefern, verlegen, abdichten und einsanden.
Nennweite:  DN 100
Menge: 10,000 St

**01.07.0040 Rohrabzweig, DN 150**
Rohrabzweig als Zuschlag zur bereits vor beschriebenen und  verrechneten Rohrlänge liefern, verlegen, abdichten und einsanden.
Nennweite:  DN 150
Menge: 3,000 St

**01.07.0050 Rohranschluss herstellen**
Rohranschluss einschließlich der Abdichtung
des Anschlusses herstellen.
Öffnung für Rohranschluss durch Bohren herstellen.
Vergütet wird das Herstellen des Anschlusses
einschließlich eventueller Pass- oder Sattelstücke.
Als Zulage zur Rohrleitung der Vorpositionen.
Anschlussleitung aus Rohrleitung aus 'Kunststoff'

DN '100/150'

Sammelleitung aus Kunststoff DN 150
Menge: 3,000 St

**01.07.0060 Übergang Schacht zu Abdeckung herstellen**
StL-Nr. 179094130101
Übergang von aufgehendem Schacht zur Schachtabdeckung mit Fertigteil aus Beton,
DIN V 4034-1 Typ 1 und DIN EN 1917,
ggf. mit Steighilfe aus zweiläufigen Steigeisen mit
Aufkantung, DIN V 1264 und DIN EN 13101,
herstellen.
Schachthals SH-M 1000/625 x 600, mit Steighilfe,
mit integrierter Dichtung.
Menge: 1,000 St

**01.07.0070 Höhenangleichung f. Schachtabd. herstellen (100mm)**
StL-Nr. 1790942003
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 100.
Menge: 1,000 St

**01.07.0080 Schachtabd. herstellen**
StL-Nr. 1890942101010102
Schachtabdeckung, DIN EN 124 und DIN 1229,
vollfugig auf Mörtelbett aus Fertigzementmörtel
herstellen.
Druckfestigkeit fck,cube des Mörtels min. 20 N/mm2,
Zement Art CEM I, max. w/z 0,50, frost-/tausalz-
beständig.
Einbaubereich 'Überall'

Abdeckung Klasse D 400 mit Rahmen aus Gusseisen
mit Beton,  DIN 19584 Form C1 (mit Einlage),
mit Schmutzfänger, DIN 1221,
Deckel mit Betonfüllung und dämpfender Einlage.
Schachtabdeckung zunächst provisorisch auflegen
und entsprechend dem Bauablauf ggf. in mehreren
Arbeitsschritten bis auf planmäßige Höhe setzen.
Das Herstellen der Höhenangleichung durch Einbau
von Auflagerringen wird gesondert vergütet.
Menge: 1,000 St

**01.07.0090 Schacht anheben oder absenken**
Schacht aus Betonfertigteilen, freiliegend, durch
Aus- und Einbau von Schachtabdeckung, Auflageringen,
Schachthals und Schachtringen auf die neue Höhe
anheben oder absenken. Betonteile auf Dünnbettmörtel, Aufsatz auf Normalmörtel versetzen.
Anfallende wiederverwendbare Teile säubern und innerhalb der Baustelle lagern.
Nicht wiederverwendbares Abbruchgut in das Eigentum
des AN übernehmen und einer Verwertung nach Wahl
des AN zuführen.
Schachtdurchmesser 1000 mm,
anheben bis 30 cm.
Menge: 1,000 St

**01.07.0100 Straßenablauf aus Betonfertigteilen Klasse C 250 herstellen**
StL-Nr. 1690930401010101
Straßenablauf aus Betonfertigteilen und Eimer,
DIN 4052, auf 10 cm dicker Sauberkeitsschicht
aus Beton C12/15, und Aufsatz
Klasse C 250, DIN EN 124 und DIN 1229, herstellen.
Betonteile auf Dünnbettmörtel, ggf. Aufsatz auf Normalbettmörtel setzen.
Straßenablauf, niedrige Bauform,
Bauhöhe fertig 0,85 m:
Boden 1, Schaftkonus 11, Auflagerring 10 b,
Eimer Form D1,
mit eingearbeitetem Kunststoffmuffenauslauf
aus PVC mit Elastomerdichtung,
DIN EN 681 und DIN 4060,
Aufsatz 300x500, Rahmen aus Gusseisen, DIN 19594,
mit Einlage,
Menge: 5,000 St

**01.07.0110 Straßenablauf aus Betonfertigteilen Klasse C 250 herstellen**
StL-Nr. 1890930401010201
Straßenablauf aus Betonfertigteilen und Eimer,
DIN 4052, auf 10 cm dicker Sauberkeitsschicht
aus Beton C12/15, und Aufsatz
Klasse C 250, DIN EN 124 und DIN 1229, herstellen.
Betonteile auf Dünnbettmörtel, ggf. Aufsatz auf Normalbettmörtel setzen.
Straßenablauf, niedrige Bauform,
Bauhöhe fertig 0,85 m:
Boden 1, Schaftkonus 11, Auflagerring 10 b,
Eimer Form D1,
mit eingearbeitetem Kunststoffmuffenauslauf
aus PVC mit Elastomerdichtung,
DIN EN 681 und DIN 4060,
Aufsatz 500x500, Rahmen aus Gusseisen mit Beton, DIN 19583,
mit Einlage,
Menge: 5,000 St

**01.07.0120 Sickerstr. mit Rohrleitung herstellen**
Sickerstrang mit Rohrleitung aus Kunststoffrohren
nach DIN 4262-1 einschließlich Bettung
bis zum Beginn der Sickerschlitze, Seitenverfüllung
und Abdeckung mindestens 30 cm über Rohrscheitel
herstellen.
Der Aushub wird gesondert vergütet.
Die Oberfläche der Bettung ist mit einer zum Rohr
hinweisenden Neigung auszubilden und zu glätten.
Rohrleitung DN '150'

Leitungsgraben in der Mulde,
kreisrundes Mehrzweckrohr, Typ R2, Perforationsart MP,
Bettung Typ 1 aus feinkörnigem Boden,
der Bodengruppen TL, TM. Boden liefern.
Dicke der unteren Bettungsschicht cm '30'

Seitenverfüllung und Abdeckung 'mindestens 30cm über
Rohrscheitel'
Menge: 25,000 m

**01.07.0130 Zulage für Formstücke**
Zulage für Formstücke für die in der Vorposition beschriebene
Sickerleitung.
Verschiedene Formstücke, wie z.B. T-Stück, Übergangsstück, etc.
Menge: 10,000 St

**01.07.0140 Trennsch. aus Geot. u. Schütt. herst.**
Trennschicht aus Geotextilien und Verbundstoffen
unter Schüttungen herstellen.
Trennschicht 'als vollständige Umhüllung der Leitungszone
im Bereich der Mehrzweckleitung'

aus Vliesstoff,
Geotextilrobustheitsklasse (GRK) 3,
verlegen 'waagrecht und senkrecht als Umhüllung der
Sickerpackung'
Menge: 25,000 m

**01.07.0150 Entwässerungs- rinne herst.**
StL-Nr. 1890931403010206
Entwässerungsrinne mit Fertigteilen, DIN EN 1433
und DIN 19580, mit verkehrssicher
befestigter Abdeckung auf 20 cm dickem
Fundament aus Beton C 25/30 herstellen.
Erforderliche Formstücke für Rinnenanfang und
Einlaufkasten bzw. Straßenablauf oder Ablauföffnung
am Rinnenende werden gesondert vergütet.
Ggf. erforderliche Seitenstützen nach Unterlagen
des Herstellers.
Das Fundament und die ggf. erforderlichen Seitenstützen
sind mit Schalung herzustellen.
Die Fugen sind nach Angabe des Herstellers
abzudichten.
Nennweite mm '150'

Schlitzrinne,
Klasse D 400,
mit Sohlgefälle 0,5 v.H.,
Einbau 'Feuerwehrzufahrt Turnhalle, Eingangsbereiche Schule'

Kennzeichnung 'W'
Menge: 44,000 m

**01.07.0160 Zul. Formstück EW-Rinne**
StL-Nr. 18909316010101
Formstück für Entwässerungsrinne einbauen.
Als Zulage zur OZ '01.07.250'

Vergütet wird der Mehraufwand gegenüber der
durchgehenden Rinne.
Formstück liefern,
Anfangsstück.
Anschlussleitung DN 150
Menge: 4,000 St

**01.07.0170 Zul. Formstück EW-Rinne**
StL-Nr. 18909316010401
Formstück für Entwässerungsrinne einbauen.
Als Zulage zur OZ '01.07.250'

Vergütet wird der Mehraufwand gegenüber der
durchgehenden Rinne.
Formstück liefern,
Endstück als Einlaufkasten mit Schlammeimer
und Ablauf. Anschluss an weiterführende Entwässerungsleitung herstellen.
Anschlussleitung DN 150
Menge: 7,000 St

**01.07.0180 Erdkabel liefern und verlegen**
Erforderliches Erdkabel für Energiesäulen liefern,
verlegen und ggf. abdecken.
Verfüllung der Leitungszone herstellen.
Ggf. erforderliche Erdarbeiten werden gesondert
vergütet.
Das Verlegen des Kabeltrassenbandes wird gesondert
vergütet.
(11)Kabelart 'min. 5x25mm²'

Kabel verlegen inkl. Abdeckung.
Verfüllung der Leitungszone mit Sand herstellen.
Maximale Korngröße 4 mm, Sand liefern.
Menge: 100,000 m

**01.07.0190 Warneinr. Kabel herstellen**
StL-Nr. 179095060301
Warneinrichtung für erdverlegte Kabel aus Trassenband herstellen.
Trassenband liefern, DIN EN 12613,
Trassenband auf Leitungszonenverfüllung auslegen.
Menge: 100,000 m

**01.07.0200 Flexibles Kabelschutzrohr, DN 110**
Kabelschutzrohr 110, als Ringware, aus PE-
HD, UV-stabilisiert, Verbundrohrbauweise, außen gewellt
mit Innenhaut; unter Beachtung der EN 1610 und der
Verlegeanleitung des Herstellers, liefern und
fachgerecht nach Planung verlegen.
Inkl. Zugdraht.
Menge: 100,000 m

#### Titel 01.08 Ungebundene Schichten des Oberbaues

**01.08.0010 Planum wieder her- stellen**
StL-Nr. 1891010501010503
Vorhandene Oberfläche des Unterbaues (Planum)
wieder herstellen. Planum profilieren und
verdichten ggf. mit Wasserzugabe.
Lieferung bzw. aufnehmen und fördern vom Zwischenlager sowie die Beseitigung von überschüssigem
Material werden gesondert vergütet.
Im Fahrbahnbereich
Vorhandenes Planum Unterbau,
max. Abweichung von der Sollhöhe +2/-2 cm,
Fläche nach Unterlagen des AG.
Vorhandenes Planum
zu erreichender EV2--Wert mindestens 120 MPa.
Menge: 1890,000 m2

**01.08.0020 FSS herstellen**
StL-Nr. 1791020105000801
Frostschutzschicht (FSS) herstellen,
in Einzelflächen verschiedener Größe nach
Unterlagen des AG,
Einbaudicke cm '40'

bis cm '50'

Material: '0/32mm gebrochen'

Verformungsmodul EV2 min. MPa '120'

Verhältniswert der Verformungsmoduln EV2/EV1 max '2,5'
Menge: 600,000 m3

**01.08.0030 Zulage zu SoB herstellen an Einbauten**
StL-Nr. 18910601000107
Zulage zum Herstellen von SoB
für Mehraufwendungen durch Erschwernisse
infolge von Einbauten einschließlich des verminderten Leistungsansatzes in der
Fläche,
Frostschutzschicht,
Einbauten 'wie Schächte, Straßenabläufe, Leuchten oder Ähnlichen Bauteilen.'
Menge: 10,000 St

**01.08.0040 Granitkies Traufstreifen**
Granitkies 16/32 liefern und als Traufstreifen entlang von Gebäudekanten ca. 50-60 cm breit (gem. Ausführungsplan) und ca. 30cm tief in Teilflächen einbauen, einschl. Lieferung sowie aller Nebenarbeiten.
Menge: 10,000 m³

#### Titel 01.09 Asphaltschichten

**01.09.0010 Asphalt ausbauen/fräsen**
Asphalt in Teilflächen ausbauen/fräsen und Material aufnehmen.
Verwertungsklasse A
Der Schnittlinienabstand darf maximal 15 mm betragen.
Reinigen der gefrästen Fläche zur Herstellung des
Schichtenverbundes wird gesondert vergütet.
Abgerechnet wird die obere Frästiefe (FT-O).
(21)Bereich 'Buchberger- und Schulstraße'

Asphaltbefestigung nach Unterlagen des AG,
(41)Ausbautiefe von ca. cm '10'

(42)bis cm '15'

(43)und einer Ausbaubreite von ca. m '0,5-2,0'

unter Berücksichtigung von Einbauten wie
Schächte, Einläufe, Schieber u. ä.
(51)Material in Eigentum des AN übernehmen und
einer Verwertung nach Wahl des AN zuführen.
Menge: 200,000 m2

**01.09.0020 Zulage zu Fräs- oder Aufbrucharb. an Einfassungen**
StL-Nr. 17911110020302
Zulage zu Fräs- oder Aufbrucharbeiten
für Mehraufwendungen durch Erschwernisse
entlang von Bordsteinen, Rinnen oder dgl.
einschließlich des verminderten Leistungsansatz
in der Fläche.
Zu diesen Mehraufwendungen gehört auch das
Entfernen von Belagsresten entlang der Einfassung.
Die Abrechnung erfolgt pro Fräs- bzw. Abbruchkante
entlang einer Einfassung nur einmal für alle
Fräs- und Aufbrucharbeiten.
Rinne / Pflasterstreifen längs.
Deck- und Tragschicht
Ausbau in einem Arbeitsgang
Menge: 150,000 m

**01.09.0030 Asphalt trennen**
StL-Nr. 1791111103010105
Asphaltoberbau geradlinig trennen
in Einzelflächen längs und quer zur
Fahrbahnachse,
durch Schneiden
senkrecht,
Trenntiefe über 18 cm bis 26 cm.
Menge: 150,000 m

**01.09.0040 Unterlage reinigen**
StL-Nr. 17911114010104
Vorhandene Unterlage reinigen.
Anfallendes Material einer Verwertung nach
Wahl des AN zuführen.
Das Reinigen von Ecken, Zwickeln und An-
schlüssen von Hand gehört zum Leistungsumfang.
Unterlage aus Asphaltbefestigung
in zusammenhängenden Teilflächen
reinigen mit selbstaufnehmender Kehrmaschine.
Menge: 200,000 m2

**01.09.0050 Schichtenverbund herstellen**
Schichtenverbund durch Ansprühen der Unterlage
mit bitumenhaltigem Bindemittel herstellen,
mit Rampenspritzgerät, für Zwickel u.ä. mit
Handverdüsung.
Das Reinigen wird gesondert vergütet.
Bindemittel C60BP4-S,
Ansprühmenge ca. 200 g/m2.
Menge: 200,000 m²

**01.09.0060 ATS aus AC 22 T N herstellen**
Asphalttragschicht aus Asphalttragschichtmischgut
AC 22 T N herstellen auf 'FSS'

Einbaubereich 'Straße'

Einbaudicke 12,0 cm,
mit Bindemittel 70/100,
Menge: 200,000 m²

**01.09.0070 ADS aus AC 8 D N herstellen**
Asphaltdeckschicht aus Asphaltbeton AC 8 D N
herstellen. Das Abstumpfen der Oberfläche wird
gesondert vergütet.
Einbaubereich Straße
Einbaudicke 4,0 cm, mit Bindemittel 50/70.
Menge: 200,000 m²

**01.09.0080 Anschluss mit Fugenband herstellen**
StL-Nr. 1891190403050100
Anschluss an bestehende Decken oder Bauteile in der
Dicke der Asphaltdeckschicht mit anschmelzbarem
Fugenband herstellen.
Das Reinigen vor Einbau des Fugenbandes
gehört zum Leistungsumfang.
Längs- und Querfuge,
Dicke der Deckschicht über 3,5 cm bis 4,0 cm,
Einzellängen bis 20 m,
Menge: 150,000 m

**01.09.0090 Abstumpfung herstellen**
StL-Nr. 079119110100
Abstumpfung maschinell herstellen.
Abstreumaterial gleichmäßig auf die noch heiße
Oberfläche der Deckschicht aufbringen und einwalzen. Nicht gebundenes und gelöstes Material aufnehmen und einer Verwertung nach Wahl des
AN zuführen.
Mit Bitumen umhüllte Lieferkörnung 1/3, C90/1,
ECS35, SZ18, PSV50, Abstreumasse 1,0 kg/m2.
Menge: 200,000 m2

**01.09.0100 Fläche kehren**
StL-Nr. 079119120101
Straßenfläche mit einer selbstaufnehmenden Kehrmaschine nach Verkehrsfreigabe unmittelbar nach
Aufforderung durch den AG kehren. Nicht gebundenes und gelöstes Material aufnehmen. Material
in Eigentum des AN übernehmen und einer
Verwertung nach Wahl des AN zuführen.
Deckschicht aus Walzasphalt,
Verkehrssicherungsmaßnahmen durchführen.
Menge: 200,000 m2

#### Titel 01.10 Pflaster, Platten, Zeilen etc.

*Hinweis: Vorbemerkungen*
Für alle nachfolgend beschriebenen Pflastermaterialien fand beim AG eine Bemusterung und Auswahl statt.

Die angebotenen Materialien müssen in Form, Größe, Qualität und Optik genau den ausgeschriebenen Anforderungen entsprechen.

**01.10.0010 Pflasterdecke aus Betonpflaster- steinen ausbauen**
StL-Nr. 1791310201010501
Pflasterdecke aus Betonpflastersteinen
einschließlich Pflasterbett ausbauen.
Anteil wieder verwendbarer Betonpflastersteine
etwa % '0'

Decke aus
Pflastersteinen, Dicke mm '80-100'

Pflasterbett und Fugenfüllung aus ungebundenem
Material.
Wieder verwendbare Steine in Eigentum des AN
übernehmen und einer Verwertung nach Wahl des
AN zuführen.
Übriges Aufbruchgut in Eigentum des AN übernehmen und einer Verwertung nach Wahl des AN
zuführen.
Menge: 70,000 m2

**01.10.0020 Bord oder Einfass. ausbauen**
StL-Nr. 17913401040101
Bord oder Einfassung aus Bord- oder
Einfassungssteinen, aus Naturstein
oder Beton, einschließlich Fundament und Rückenstütze ausbauen.
Bordstein 'Hoch- und Tiefbord, ein- und zweizeilig'

Ausgebauten Beton in Eigentum des AN übernehmen und einer Verwertung nach Wahl
des AN zuführen.
Steine säubern, sortieren und innerhalb der
Baustelle lagern.
Menge: 140,000 m

**01.10.0030 Granithochbord mit vorgelagertem 1-Zeiler**
Granit Hochbord mit vorgelagertem, zurückhängendem 1-Zeiler, davon eine Zeile um 3 cm höher gesetzt zur Wasserableitung.
allseits gesägt,
oben, unten, hinten und vorne gestrahlt
mit einer Fugenbreite von 10 mm
auf 20 cm dickem Fundament herstellen.
Den Fundamentbeton als Rückenstütze
mit einer Breite von 15 cm hochziehen. Oberkante
nach Dicke der angenzenden Flächenbefestigung.
Fundamentbeton C25/30.
Material: BW grau (Bayerwald-Granit)
Länge: 80-100cm
Breite: 10 cm
Höhe: 25 cm
Gerader Stein,
inkl. vorgelagertem 1-Zeiler, wie in nachfolgender Position beschrieben liefern und einbauen.
Fugen mit Fertigzementmörtel verfüllen,
Druckfestigkeit fck,cube des Mörtels min. 50 MPa,
Zement Art CEM I, max. w/z 0,50,
frost-/tausalzbeständig, Ausbreitmaßklasse F3.
Menge: 60,000 m

**01.10.0040 Granit 1-Zeiler**
Granit 1-Zeiler, flächenbündig.
allseits gesägt,
oben, unten, hinten und vorne gestrahlt
mit einer Fugenbreite von 10 mm
auf 20 cm dickem Fundament herstellen.
Den Fundamentbeton als Rückenstütze
mit einer Breite von 15 cm hochziehen. Oberkante
nach Dicke der angenzenden Flächenbefestigung.
Fundamentbeton C25/30.
Material: BW grau (Bayerwald-Granit)
Abmessung: ca. 16x16x16
Fugen mit Fertigzementmörtel verfüllen,
Druckfestigkeit fck,cube des Mörtels min. 50 MPa,
Zement Art CEM I, max. w/z 0,50,
frost-/tausalzbeständig, Ausbreitmaßklasse F3.
Menge: 220,000 m

**01.10.0050 Randeinfassung mit Betonpflaster als Läufer**
Randeinfassung mit Pflastersteinen als Läufer aus Betonpflastersteinen auf Beton verlegt.
Inkl. Material als fertige Leistung.
Menge: 175,000 m

**01.10.0060 Betonhochbord**
Beton-Bordsteine, flächenbündig.
mit einer Fugenbreite von 10 mm
auf 20 cm dickem Fundament herstellen.
Den Fundamentbeton als Rückenstütze
mit einer Breite von 15 cm hochziehen. Oberkante
nach Dicke der angenzenden Flächenbefestigung.
Fundamentbeton C25/30.
Material: Betonbord
Länge: 100cm
Breite: 8 cm
Höhe: 25 cm
Gerader Stein;
Als fertige Leistung inkl. Dehnfugen in ausreichender Anzahl.
Menge: 50,000 m

**01.10.0070 Granithochbord als Absenker**
Granit Bordsteine als Absenker,
allseits gesägt,
oben, unten, hinten und vorne gestrahlt
mit einer Fugenbreite von 10 mm
auf 20 cm dickem Fundament herstellen.
Den Fundamentbeton als Rückenstütze
mit einer Breite von 15 cm hochziehen. Oberkante
nach Dicke der angenzenden Flächenbefestigung.
Fundamentbeton C25/30.
Material: BW grau (Bayerwald-Granit)
Länge: 80-100cm
Breite: 10 cm
Höhe: 25 cm
Gerader Stein,
Fugen mit Fertigzementmörtel verfüllen,
Druckfestigkeit fck,cube des Mörtels min. 50 MPa,
Zement Art CEM I, max. w/z 0,50,
frost-/tausalzbeständig, Ausbreitmaßklasse F3.
Menge: 5,000 m

**01.10.0080 Zulage zu Granithochborden für Radienborde**
Zulage zu den Granitbordsteinen als Bord-Einzeiler und Bord-Zweizeiler, wie in den Vorpositionen beschrieben, für die Ausführung als Radienborde.
Inkl. schneiden und anarbeiten der Borde einschließlich aller notwendigen Nebenarbeiten, Materialien und Maschinen.
Ausführung in den Kurvenbereichen.
Menge: 20,000 m

**01.10.0090 Baugrube in vorh. SoB herstellen**
StL-Nr. 1791390206030201
Baugrube für Borde, Streifen oder Rinnen in vorhandener Tragschicht ohne Bindemittel (SoB) herstellen. Vorhandene Schicht ohne Bindemittel
profilgerecht lösen, seitlich lagern. Arbeitsraum
nach Setzen von Borden, Streifen oder Rinnen
verfüllen und verdichten.
Max. Abweichung von der Sollhöhe +2/-2 cm,
Schichtmaterial 'FSS'

für 'Borde'

Tiefe über 20 bis 30 cm,
verfüllen mit seitlich gelagertem Material
und verdichten,
überschüssiges Material in Eigentum des AN
übernehmen und der Verwertung nach Wahl
des AN zuführen.
Menge: 510,000 m

**01.10.0100 Flächenbefestigung mit Betonpflastersteinen**
Flächenbefestigung mit Pflastersteinen aus Beton gemäß DIN EN 1338.
Produkte aus TÜV zertifizierter, CO2-neutraler Produktion, Cradle to Cradle Gold-Zertifikat,
Produkt- und Umweltdeklaration (EPD).

Liefern und in profilgerechter Lage verlegen gemäß ATV DIN 18318.
Die Verlegung mit unmittelbarem Kontakt Stein-zu-Stein ist nicht zulässig,
Rastermaße sind einzuhalten.
Abweichung der Oberfläche von der Sollhöhe ±20 mm,
Abweichung von der Ebenheit nach TP Eben bei 4 m Messstrecke ≤ 10 mm,
Querneigung ≥ 2,0 % gemäß ATV DIN 18318
sowie SLG-Handbuch Dauerhafte Verkehrsflächen mit Betonpflastersteinen.

Rastermaße
Länge / Breite / Dicke in cm

32,0 / 16,0 / 8,0, Qualität KDI gemäß DIN EN 1338
24,0 / 16,0 / 8,0, Qualität DI gemäß DIN EN 1338
16,0 / 16,0 / 8,0, Qualität DI gemäß DIN EN 1338

Verlegehinweis

Rastermaße mit regelgerechten bzw. systembedingten Fugenbreiten sind einzuhalten.
Die Verwendung von geeigneten Hilfsmitteln wird empfohlen.
Ergänzende Einbauhinweise des Herstellers sind zu beachten.
Verlegung mit geeigneter Verlegetechnik und Hilfsmitteln nach Wahl des AN.
Ausführung von Zuschnitten mit der Nasssäge gemäß separater Position.

Oberflächenbearbeitung

Durch maschinelle Bearbeitung gealterte Oberfläche, Ecken und Kanten
Bewertungsgruppe nach DIN 51130: R13
USRV nach DIN EN 1338 ≥ 60,0

Farbe
Grau-Gelb nuanciert

Material
Vorsatzbeton aus farbechten Natursteinkörnungen und UV-beständigen Eisenoxidfarben.
Kernbeton mit hochfesten Quarz-, Granit- oder Basaltzuschlägen,
ressourcenschonend durch Anteile von hochwertigem Recyclingbeton,
ohne Einsatz von Kalkgestein.
Hydrothermale Nachbehandlung im Produktionsprozess zur Qualitätssicherung.

Witterungswiderstand
Masseverlust nach Frost-Tausalzprüfung ≤ 0,1 kg/m²,
normative Zuordnung: Klasse 3, Kennzeichnung D,
SOLL gem. DIN EN 1338 Masseverlust ≤1,0 kg/m².

Abriebwiderstand
≤ 18,5 mm normative Zuordnung: Klasse 3, Kennzeichnung I,
SOLL gem. DIN EN 1338 ≤ 20 mm

Festigkeit/Spaltzugfestigkeit
Anforderungen für Pflastersteine aus Beton gemäß DIN EN 1338:
Tchar ≥ 4,5 MPa, Einzelwert ≥ 4,0 MPa, Bruchlast ≥ 500 N/mm
SOLL gem. DIN EN 1338: Tchar ≥ 3,6 MPa, Einzelwert ≥ 2,9 MPa, Bruchlast ≥ 250 N/mm.

Maximale Differenzen der Diagonalen
Anforderungen für Pflastersteine aus Beton gemäß DIN EN 1338 sowie TL Pflaster-StB:
Klasse 2, Kennzeichnung K
Diagonale > 300 mm, maximale Differenz 2 mm
SOLL gem. DIN EN 1338 bzw. TL-Pflaster-StB:
Klasse 2, Kennzeichnung K
Diagonale > 300 mm, maximale Differenz 3 mm

Nachhaltigkeit & Ressourcenschutz
Produkte aus vom TÜV-Rheinland unabhängig zertifizierter CO2-neutraler Produktion.
Globales Erwärmungspotenzial im Bereich A3 (Herstellung):
7,66E-1 [kg CO2-Äq] oder kleiner.
Nachweis durch eine zum Zeitpunkt des Angebotes mind. noch 1 Jahr gültige EPD.
Firmenspezifische, transparente, geprüfte und verifizierte Produkt- und Umweltdeklaration.
Umwelteinflüsse und Ökobilanzdaten nach ISO 14040 ff..
Der Nachweis ist vor Bestellung der Produkte unaufgefordert vorzulegen.
Eine umfassende Dokumentation ist auf Verlangen des Auftraggebers vorzulegen.
Kompensationsprojekt im GOLD-Standard über myCLIMATE.
Cradle to Cradle Gold-Zertifikat
80 % der Rohstoffe aus einem Umkreis < 30 km
ca. 4 % hochwertiges Betonrecycling im Kernbeton (sofern produktbezogen kein höherer Wert angegeben)
Mit 100 % erneuerbarer Energie gefertigt.

Nachweise
Qualitätsanforderungen sind jederzeit mit Prüfzeugnissen des Herstellers durch den Bieter nachzuweisen.

Einschließlich Herstellung der Bettung
Brechsand-Splittgemisch (Hartgestein)
Gebrochene Gesteinskörnung
SZ8/12 ≤ 18 (Schlagzertrümmerungswert)
· geeignet für die Anforderungen der geplanten Nutzung.
· geeignet für Anforderungen der Nutzungskategorie N…/ ZTV-Wegebau.
Die Sieblinien von Tragschicht- und Bettungsmateriel müssen aufeinander abgestimmt und filterstabil sein.
Gesteinskörnungsgemisch 0-5 mm.
Weitere mögliche Gesteinskörnungen gem. ATV DIN 18318, z.B.:
· 0-4 mm
· 0-8 mm
· 0-11 mm
Bettungsdicke nach Verdichtung·
· gemäß ATV DIN  18318: 4 cm ± 1 cm
· gemäß M FG 2013: 3 cm ± 1 cm.

Einschließlich Verfugung
Brechsand-Splittgemisch (Hartgestein)
gebrochene Gesteinskörnung
SZ8/12 ≤ 18 (Schlagzertrümmerungswert)
· geeignet für die Anforderungen der geplanten Nutzung.
· geeignet für Anforderungen der Nutzungskategorie N…/ ZTV-Wegebau.
Die Sieblinien von Bettungs- und Fugenmaterial müssen aufeinander abgestimmt und filterstabil sein.
Gesteinsörnungsgemisch 0-5 mm.
Weitere mögliche Gesteinskörnungen gem. ATV DIN 18318, z.B.:
· 0-2 mm
· 0-4 mm
· 1-3 mm
· 1-5 mm

Fugenschluss, ungebunden
Fugenschluss aus Brechsand 0-2, in den obersten 1,5 – 2 cm der Fugen mit Wasser einschlämmen.
Das Fugenschlussmaterial muss den Anforderungen an Fugenmaterialien gemäß TL Gestein-StB 04, TL Pflaster-StB 06 u. ZTV Pflaster-StB 06 entsprechen, Nachweis ist über Datenblätter zu führen.
Angebotenes Fugenschlussmaterial:

__________________________________________________

1-maliges Nachsanden/Nachverfugen mit Edelsplitt-/Brechsandgemisch 1/3mm innerhalb des 1. Jahres nach Anordnung durch den AG ist einzurechnen.
Menge: 160,000 m²

**01.10.0110 Flächenbefestigung mit Betonpflastersteinen**
Flächenbefestigung mit Pflastersteinen aus Beton gemäß DIN EN 1338.
Produkte aus TÜV zertifizierter, CO2-neutraler Produktion, Cradle to Cradle Gold-Zertifikat,
Produkt- und Umweltdeklaration (EPD).

Liefern und in profilgerechter Lage verlegen gemäß ATV DIN 18318.
Die Verlegung mit unmittelbarem Kontakt Stein-zu-Stein ist nicht zulässig,
Rastermaße sind einzuhalten.
Abweichung der Oberfläche von der Sollhöhe ±20 mm,
Abweichung von der Ebenheit nach TP Eben bei 4 m Messstrecke ≤ 10 mm,
Querneigung ≥ 2,0 % gemäß ATV DIN 18318
sowie SLG-Handbuch Dauerhafte Verkehrsflächen mit Betonpflastersteinen.

Rastermaße
Länge / Breite / Dicke in cm

32,0 / 16,0 / 8,0, Qualität KDI gemäß DIN EN 1338
24,0 / 16,0 / 8,0, Qualität DI gemäß DIN EN 1338
16,0 / 16,0 / 8,0, Qualität DI gemäß DIN EN 1338

Verlegehinweis

Rastermaße mit regelgerechten bzw. systembedingten Fugenbreiten sind einzuhalten.
Die Verwendung von geeigneten Hilfsmitteln wird empfohlen.
Ergänzende Einbauhinweise des Herstellers sind zu beachten.
Verlegung mit geeigneter Verlegetechnik und Hilfsmitteln nach Wahl des AN.
Ausführung von Zuschnitten mit der Nasssäge gemäß separater Position.

Oberflächenbearbeitung

Durch maschinelle Bearbeitung gealterte Oberfläche, Ecken und Kanten
Bewertungsgruppe nach DIN 51130: R13
USRV nach DIN EN 1338 ≥ 60,0

Farbe
Betongrau

Material
Vorsatzbeton aus farbechten Natursteinkörnungen und UV-beständigen Eisenoxidfarben.
Kernbeton mit hochfesten Quarz-, Granit- oder Basaltzuschlägen,
ressourcenschonend durch Anteile von hochwertigem Recyclingbeton,
ohne Einsatz von Kalkgestein.
Hydrothermale Nachbehandlung im Produktionsprozess zur Qualitätssicherung.

Witterungswiderstand
Masseverlust nach Frost-Tausalzprüfung ≤ 0,1 kg/m²,
normative Zuordnung: Klasse 3, Kennzeichnung D,
SOLL gem. DIN EN 1338 Masseverlust ≤1,0 kg/m².

Abriebwiderstand
≤ 18,5 mm normative Zuordnung: Klasse 3, Kennzeichnung I,
SOLL gem. DIN EN 1338 ≤ 20 mm

Festigkeit/Spaltzugfestigkeit
Anforderungen für Pflastersteine aus Beton gemäß DIN EN 1338:
Tchar ≥ 4,5 MPa, Einzelwert ≥ 4,0 MPa, Bruchlast ≥ 500 N/mm
SOLL gem. DIN EN 1338: Tchar ≥ 3,6 MPa, Einzelwert ≥ 2,9 MPa, Bruchlast ≥ 250 N/mm.

Maximale Differenzen der Diagonalen
Anforderungen für Pflastersteine aus Beton gemäß DIN EN 1338 sowie TL Pflaster-StB:
Klasse 2, Kennzeichnung K
Diagonale > 300 mm, maximale Differenz 2 mm
SOLL gem. DIN EN 1338 bzw. TL-Pflaster-StB:
Klasse 2, Kennzeichnung K
Diagonale > 300 mm, maximale Differenz 3 mm

Nachhaltigkeit & Ressourcenschutz
Produkte aus vom TÜV-Rheinland unabhängig zertifizierter CO2-neutraler Produktion.
Globales Erwärmungspotenzial im Bereich A3 (Herstellung):
7,66E-1 [kg CO2-Äq] oder kleiner.
Nachweis durch eine zum Zeitpunkt des Angebotes mind. noch 1 Jahr gültige EPD.
Firmenspezifische, transparente, geprüfte und verifizierte Produkt- und Umweltdeklaration.
Umwelteinflüsse und Ökobilanzdaten nach ISO 14040 ff..
Der Nachweis ist vor Bestellung der Produkte unaufgefordert vorzulegen.
Eine umfassende Dokumentation ist auf Verlangen des Auftraggebers vorzulegen.
Kompensationsprojekt im GOLD-Standard über myCLIMATE.
Cradle to Cradle Gold-Zertifikat
80 % der Rohstoffe aus einem Umkreis < 30 km
ca. 4 % hochwertiges Betonrecycling im Kernbeton (sofern produktbezogen kein höherer Wert angegeben)
Mit 100 % erneuerbarer Energie gefertigt.

Nachweise
Qualitätsanforderungen sind jederzeit mit Prüfzeugnissen des Herstellers durch den Bieter nachzuweisen.

Einschließlich Herstellung der Bettung
Brechsand-Splittgemisch (Hartgestein)
Gebrochene Gesteinskörnung
SZ8/12 ≤ 18 (Schlagzertrümmerungswert)
· geeignet für die Anforderungen der geplanten Nutzung.
· geeignet für Anforderungen der Nutzungskategorie N…/ ZTV-Wegebau.
Die Sieblinien von Tragschicht- und Bettungsmateriel müssen aufeinander abgestimmt und filterstabil sein.
Gesteinskörnungsgemisch 0-5 mm.
Weitere mögliche Gesteinskörnungen gem. ATV DIN 18318, z.B.:
· 0-4 mm
· 0-8 mm
· 0-11 mm
Bettungsdicke nach Verdichtung·
· gemäß ATV DIN  18318: 4 cm ± 1 cm
· gemäß M FG 2013: 3 cm ± 1 cm.

Einschließlich Verfugung
Brechsand-Splittgemisch (Hartgestein)
gebrochene Gesteinskörnung
SZ8/12 ≤ 18 (Schlagzertrümmerungswert)
· geeignet für die Anforderungen der geplanten Nutzung.
· geeignet für Anforderungen der Nutzungskategorie N…/ ZTV-Wegebau.
Die Sieblinien von Bettungs- und Fugenmaterial müssen aufeinander abgestimmt und filterstabil sein.
Gesteinsörnungsgemisch 0-5 mm.
Weitere mögliche Gesteinskörnungen gem. ATV DIN 18318, z.B.:
· 0-2 mm
· 0-4 mm
· 1-3 mm
· 1-5 mm

Fugenschluss, ungebunden
Fugenschluss aus Brechsand 0-2, in den obersten 1,5 – 2 cm der Fugen mit Wasser einschlämmen.
Das Fugenschlussmaterial muss den Anforderungen an Fugenmaterialien gemäß TL Gestein-StB 04, TL Pflaster-StB 06 u. ZTV Pflaster-StB 06 entsprechen, Nachweis ist über Datenblätter zu führen.
Angebotenes Fugenschlussmaterial:

__________________________________________________

1-maliges Nachsanden/Nachverfugen mit Edelsplitt-/Brechsandgemisch 1/3mm innerhalb des 1. Jahres nach Anordnung durch den AG ist einzurechnen.
Menge: 390,000 m²

**01.10.0120 Flächenbefestigung mit bauseitigen Betonpflastersteinen**
Flächenbefestigung mit bauseits zur Verfügung gestellten Pflastersteinen aus Beton.

In profilgerechter Lage verlegen gemäß ATV DIN 18318.
Die Verlegung mit unmittelbarem Kontakt Stein-zu-Stein ist nicht zulässig,
Rastermaße sind einzuhalten.
Abweichung der Oberfläche von der Sollhöhe ±20 mm,
Abweichung von der Ebenheit nach TP Eben bei 4 m Messstrecke ≤ 10 mm,
Querneigung ≥ 2,0 % gemäß ATV DIN 18318
sowie SLG-Handbuch Dauerhafte Verkehrsflächen mit Betonpflastersteinen.

Einschließlich Herstellung der Bettung
Brechsand-Splittgemisch (Hartgestein)
Gebrochene Gesteinskörnung
SZ8/12 ≤ 18 (Schlagzertrümmerungswert)
· geeignet für die Anforderungen der geplanten Nutzung.
· geeignet für Anforderungen der Nutzungskategorie N…/ ZTV-Wegebau.
Die Sieblinien von Tragschicht- und Bettungsmateriel müssen aufeinander abgestimmt und filterstabil sein.
Gesteinskörnungsgemisch 0-5 mm.
Weitere mögliche Gesteinskörnungen gem. ATV DIN 18318, z.B.:
· 0-4 mm
· 0-8 mm
· 0-11 mm
Bettungsdicke nach Verdichtung·
· gemäß ATV DIN  18318: 4 cm ± 1 cm
· gemäß M FG 2013: 3 cm ± 1 cm.

Einschließlich Verfugung
Brechsand-Splittgemisch (Hartgestein)
gebrochene Gesteinskörnung
SZ8/12 ≤ 18 (Schlagzertrümmerungswert)
· geeignet für die Anforderungen der geplanten Nutzung.
· geeignet für Anforderungen der Nutzungskategorie N…/ ZTV-Wegebau.
Die Sieblinien von Bettungs- und Fugenmaterial müssen aufeinander abgestimmt und filterstabil sein.
Gesteinsörnungsgemisch 0-5 mm.
Weitere mögliche Gesteinskörnungen gem. ATV DIN 18318, z.B.:
· 0-2 mm
· 0-4 mm
· 1-3 mm
· 1-5 mm

Fugenschluss, ungebunden
Fugenschluss aus Brechsand 0-2, in den obersten 1,5 – 2 cm der Fugen mit Wasser einschlämmen.
Das Fugenschlussmaterial muss den Anforderungen an Fugenmaterialien gemäß TL Gestein-StB 04, TL Pflaster-StB 06 u. ZTV Pflaster-StB 06 entsprechen, Nachweis ist über Datenblätter zu führen.
Angebotenes Fugenschlussmaterial:

__________________________________________________

1-maliges Nachsanden/Nachverfugen mit Edelsplitt-/Brechsandgemisch 1/3mm innerhalb des 1. Jahres nach Anordnung durch den AG ist einzurechnen.
Menge: 15,000 m²

**01.10.0130 Pflasterdecke Parkflächen**
begrünbare Flächenbefestigung zur Retention
von Niederschlagsabflüssen von Verkehrsflächen
Rasenfugenpflaster mit 30 mm breiter, linearer Rasenfuge,
mit Mikrofase,
mit verdeckt angeformten Abstandshilfen / Verbundstabilisatoren,
liefern und nach DIN 18318 verlegen,
in profilgerechter Lage,
Abweichung der Oberfläche von der Sollhöhe ±20 mm
Abweichung von der Ebenheit nach TP Eben bei 4 m Messstrecke ≤ 10 mm,
Querneigung ≥ 1,0 % bis maximal 5,0 % gemäß
Merkblatt für versickerungsfähige Verkehrsflächen (MVV)
nach DWA-M 153 ansetzbarer Abflussbeiwert Ø = 0,15,

Rastermaße
Länge / Breite / Dicke in cm

40,0 / 20,0 / 8,0 - char. Biegezugfestigkeit Klasse 3 ≥ 5,0 MPa,
Qualität PLDUI7 gemäß DIN EN 1339

Farbe: Grau-Gelb nuanciert
Oberfläche:
Durch maschinelle Bearbeitung gealterte Oberfläche, Ecken und Kanten
Bewertungsgruppe nach DIN 51130: R13
USRV nach DIN EN 1338 ≥ 60,0

Die Einbauhinweise des Herstellers sind zu beachten.

Material
Vorsatzbeton aus farbechten Natursteinkörnungen und UV-beständigen Eisenoxidfarben,
Kernbeton mit hochfesten Quarz-, Granit- oder Basaltzuschlägen,
ressourcenschonend durch Anteile von hochwertigem Recyclingbeton aus eigener Herstellung,
ohne Einsatz von Kalkstein.
Hydrothermale Nachbehandlung im Produktionsprozess zur Qualitätssicherung.

Witterungswiderstand
Masseverlust nach Frost-Tausalzprüfung ≤ 0,1 kg/m²
normative Zuordnung: Klasse 3, Kennzeichnung D,
SOLL gem. DIN EN 1338 / 1339: Masseverlust ≤1,0 kg/m²

Abriebwiderstand
≤ 18,5 mm normative Zuordnung: Klasse 3, Kennzeichnung I,
SOLL gem. DIN EN 1338 / 1339: ≤ 20 mm

Charakteristische Biegezugfestigkeit
gilt für Platten aus Beton gemäß DIN EN 1339:
siehe Formate
SOLL gem. DIN EN 1339: ≥ 5,0 Mpa.

Maximale Differenzen bei Messung der Diagonalen
Anforderungen für Platten aus Beton gemäß DIN EN 1339 sowie TL Pflaster-StB:
Klasse 3, Kennzeichnung L
Diagonale ≤ 850 mm: Maximale Differenz 2 mm
Diagonale > 850 mm: Maximale Differenz 4 mm
SOLL gem. TL Pflaster-StB:
Klasse 2, Kennzeichnung K
Diagonale ≤ 850 mm: Maximale Differenz 3 mm
Diagonale > 850 mm: Maximale Differenz 6 mm

Einschließlich Herstellung der Bettung
Brechsand-Splittgemisch (Hartgestein)
Gebrochene Gesteinskörnung
SZ8/12 ≤ 18 (Schlagzertrümmerungswert)
· geeignet für die Anforderungen der zu erwartenden Belastung.
· geeignet für Anforderungen der Nutzungskategorie N….
Die Sieblinien von Tragschicht- und Bettungsmateriel müssen aufeinander abgestimmt und filterstabil sein.
Gesteinskörnungsgemisch 0-5 mm.
Weitere mögliche Gesteinskörnungen gem. ATV DIN 18318, z.B.:
· 0-4 mm
· 0-8 mm
· 0-11 mm
Bettungsdicke nach Verdichtung·
· gemäß ATV DIN  18318: 4 cm ± 1 cm
· gemäß M FG 2013: 3 cm ± 1 cm

Einschließlich Verfugung
Brechsand-Splittgemisch (Hartgestein)
gebrochene Gesteinskörnung
SZ8/12 ≤ 18 (Schlagzertrümmerungswert)
· geeignet für die Anforderungen der zu erwartenden Belastung.
· geeignet für Anforderungen der Nutzungskategorie N…
Die Sieblinien von Bettungs- und Fugenmaterial müssen aufeinander abgestimmt und filterstabil sein.
Gesteinsörnungsgemisch 0-5 mm.
Weitere mögliche Gesteinskörnungen gem. ATV DIN 18318, z.B.:
· 0-2 mm
· 0-4 mm
· 1-3 mm
· 1-5 mm

1-maliges Nachsanden/Nachverfugen mit Edelsplitt-/Brechsandgemisch 1/3mm innerhalb des 1. Jahres nach Anordnung durch den AG ist einzurechnen.
Menge: 180,000 m²

**01.10.0140 Zulage Pflasterdecke im Kurvenbereich**
Zulage zu vorbeschriebenen Pflasterpositionen für das Schneiden, Anarbeiten und Verlegen des Pflasterbelages in den Kurvenbereichen (Kurvenkeile o.Ä.).
Anarbeitungen an Einfassungen von Straßen und Gehwege bzw. Mauern und Sockeln.

Ausführung werks- oder bauseitig nach Wahl des AN.
Menge: 25,000 m²

**01.10.0150 Zulage Pflaster schneiden**
Zulage zu Pflasterpositionen, für das Schneiden und Anarbeiten.

Ausführung werks- oder bauseitig nach Wahl des AN.
Menge: 500,000 m

**01.10.0160 Granitbordsteine schneiden**
Granitbordsteine schneiden
Abrechnung nach Stück ausgeführten Schnitten.
Menge: 50,000 St

**01.10.0170 Dehnungsfugen der Granitbordsteine herstellen**
Dehnungsfugen mit Fugenband um Betonfundament und Oberflächenschluss mit geeigneten Material herstellen.
Inkl. aller zur technisch einwandfreien Herstellung der Dehnfugen erforderlichen Arbeiten und Materialien sind in dieser Position mit einzukalkulieren.
Abrechnung nach Stück ausgeführten Dehnfugen.
Menge: 60,000 St

**01.10.0180 Anpassung von Pflasterdecke herstellen**
StL-Nr. 1791312601070101
Anpassung von Pflasterdecke herstellen für die
Verlegung an Einbauten und Aussparungen bis
1 m2 Einzelgröße, die in der zu befestigenden
Fläche liegen oder in diese hineinragen.
Abrechnung nach Stück Einbauteil.
Schachtabdeckung rund,
Außendurchmesser 625 mm,
Pflaster 'der Vorpositionen'

Ausführung mit Material der Pflasterdecke.
Dicke der Pflastersteine mm '80-100'

Steine schneiden.
Menge: 2,000 St

**01.10.0190 Anpassung von Pflasterdecke herstellen**
StL-Nr. 1791312608010101
Anpassung von Pflasterdecke herstellen für die
Verlegung an Einbauten und Aussparungen bis
1 m2 Einzelgröße, die in der zu befestigenden
Fläche liegen oder in diese hineinragen.
Abrechnung nach Stück Einbauteil.
Straßenabläufe,
Größe mm x mm '300 x 500'

Großpflastersteine,
Ausführung mit Material der Pflasterdecke.
Dicke der Pflastersteine mm '80-100'

Steine schneiden.
Menge: 5,000 St

#### Titel 01.11 Stützmauern, Ausstattung und Sonstiges

*Hinweis: Vorbemerkungen*
Die angebotenen Materialien müssen in Form, Größe, Qualität und Optik genau den ausgeschriebenen Anforderungen entsprechen.

**01.11.0010 Trockenmauer aus bauseitigen Sandsteinen**
Trockenmauer aus bauseitigen Bruchsteinen mit Gesteinsart Sandstein als Zyklopenmauer- bzw. Bruchsteinmauerwerk ohne durchlaufende Fugen nach DIN 1053-1 auf Sauberkeitsschicht herstellen.
Unterschiedliche Steingrößen mit bruchrauhen Ansichtsflächen wie vorhanden.
Abmessungen der Steine:
Länge: ca. 20 cm  bis 60 cm,
Höhe: ca. 15 cm  bis 30 cm,
Dicke (Tiefe): ca. 30 cm  bis 60 cm.
Mauerhöhe: ca. 100 cm mit
Steinform: abgerundet bis kantig (polygonal)
Farbton: braun/gelb - bunt gemischt.
Gesteinsstruktur: fein- bis mittelkörnig,
Gestein steht bauseits zur Verfügung.
Mauerstärke am Fuß etwa ein Drittel der Mauerhöhe,
mindestens aber 30-40 cm.
Anlauf der Mauer mindestens 15 %
Beim Aufschichten muss jeder Bruchstein satt aufliegen
und darf nicht wackeln, Verkeilung von Zwischenräumen
mit Steinsplittern, nicht mit Erdreich oder Sand;
Ausbildung von möglichst engen Fugen;
mindestens 25% der Steine als Durchbinder in voller Mauertiefe.
Obere Abdeckung der Mauer mit möglichst großen
und flachen Abdecksteinen.
Einschließlich des gleichzeitigen Einbaus einer Dränschicht zum abzustützenden Erdreich, Breite ca. 20 cm mit Rollkies.
Abtrennung zum anstehenden Erdreich mit Filtervlies ca. 300 g/m², Aufwand zur Erstellung des Vlies und Rollkieses oder Schotters ist mit einzurechnen. Überlappungen werden nicht vergütet.
Abrechnung nach Aufmaß Ansichtsfläche in m².

Inkl. erforderlicher Untergrundvorbereitungen, reinigen und versetzen der Steine als standfeste, fertige Trockenmauer.

Unterbau: Herstellen eines standfesten Untergrundes, abgetreppt zur Abfangung des Geländes.
Erforderliches Material, wie z.B. Frostschutz, sind mit einzukalkulieren.
Menge: 40,000 m²

**01.11.0020 Elastische Rasenschutzmatte mit Lochstruktur**
Rasengitterplatte aus hochwertigem Recyclingkautschuk/ Halbverband liefern und nach den Herstellerangaben auf Edelsplitt 0/5 mm, Stärke 50 mm verlegen. Maße der quadratischen Öffnungen 50 x 50 mm Größe: 1000 x 1000 x 65 mm
Farbe: grün
Fallschutz gem. EN 1177, HIC 1000
Zuschnitte werden gesondert vergütet.

Liefern, fachgerechtes Verlegen und Einpassen der Matten inklusive
aller notwendigen Verbindungsmittel und Fixierungen.
Menge: 330,000 m²

**01.11.0030 Elastische Rasenschutzmatte mit Substrat auffüllen**
Rasengitterfallschutzmatten mit Substrat auffüllen und abkehren. Rasensubstrat gemäß DIN 18035 Teil 4, 0 - 8 mm aus Basiskomponenten Bims, Leicht-Lava, Lößorganik 125 g pro Fach einschl. Rasensamen aufbringen

Der Mehraufwand bei den Rasensubstratarbeiten an den
"Rändern" ist ebenfalls im E.-P. zu berücksichtigen.
Menge: 330,000 m²

**01.11.0040 Fallschutzplatten trennen und anarbeiten**
Fallschutzplatten 65 mm auf Passmaß trennen und anarbeiten.
Schnittlinie geradlinig und in radienform
Menge: 105,000 m

**01.11.0050 Anpassung der Fallschutzplatten an Aussparungen**
Anpassung der Fallschutzplatten 65 mm an Aussparungen
oder Einbauten herstellen.
Einzelgröße der Aussparung bzw. Einbauten bis 0,50 m2.
Ausführung mit Rasensubstrat.
Menge: 20,000 St

**01.11.0060 Absturzgeländer auf Stb-Wand/ H über Absturzkante 110cm**
Liefern und montieren eines Absturzgeländers
an Stb.-Stützwänden.

bestehend aus:
- Geländersteher aus Flachstahl 60/10mm,
- Handlaufausbildung in Flachstahl 60/10 mm,
- Zwischengurt in Flachstahl 60/10 mm,
- Oberfläche verzinkt und pulverbeschichtet in DB 703

Abstandshalter an Steher aus Flachstahl 60/10 mm
Auskragungslänge ca. 50mm
Geländerhöhe über OK Stützwand 110 cm,
angeschweißt auf einer Befestigungsplatte von 200/200/10mm
6 Stück Lochbohrungen für Dübel Durchmesser M16
Dübel für Befestigung Geländersteher Hilti
HST-3-R M 16 x145 / 45 / 25 in Edelstahl V4A
Sichtbare Muttern als Hutmuttern in VA ausgeführt.

Steherabstand max. ca. 1,35 m

Liefern und montieren einschl. aller notwendigen
Befestigungsmittel, Winkel, Dübel, Schrauben nach
Statik. Bei nicht absolut gerader Oberfläche
müssen die Platten mittels geeigneter Ausgleichsmaßnahmen
stabil ausgerichtet werden.
Siehe dazu auch beiliegende Anlage

Absturzsicherung an Stützmauern.

Die gewählten, notwendigen Verbindungen der einzelnen
Montageabschnitte sind vor Ausführung an Hand von
Konstruktionszeichnungen darzustellen.
Menge: 35,000 m

**01.11.0070 Absturzgeländer auf Stb-Wand/ H über Absturzkante 110cm**
Liefern und montieren eines Absturzgeländers
an Stb.-Stützwänden.

bestehend aus:
- Geländersteher aus Flachstahl 60/10mm,
- Handlaufausbildung in Flachstahl 60/10 mm,
- Zwischengurt in Flachstahl 60/10 mm,
- Oberfläche verzinkt und pulverbeschichtet in DB 703

Abstandshalter an Steher aus Flachstahl 60/10 mm
Auskragungslänge ca. 50mm
Geländerhöhe über OK Stützwand 110 cm,
angeschweißt auf einer Befestigungsplatte von 200/200/10mm
6 Stück Lochbohrungen für Dübel Durchmesser M16
Dübel für Befestigung Geländersteher Hilti
HST-3-R M 16 x145 / 45 / 25 in Edelstahl V4A
Sichtbare Muttern als Hutmuttern in VA ausgeführt.

Steherabstand max. ca. 1,35 m

Liefern und montieren einschl. aller notwendigen
Befestigungsmittel, Winkel, Dübel, Schrauben nach
Statik. Bei nicht absolut gerader Oberfläche
müssen die Platten mittels geeigneter Ausgleichsmaßnahmen
stabil ausgerichtet werden.
Siehe dazu auch beiliegende Anlage

Absturzsicherung an Stützmauern.

Die gewählten, notwendigen Verbindungen der einzelnen
Montageabschnitte sind vor Ausführung an Hand von
Konstruktionszeichnungen darzustellen.
Menge: 10,000 m

**01.11.0080 Treppenhandlauf aus Edelstahl liefern u. montieren**
Liefern und montieren eines Handlaufes für die
Treppen im Bereich der Außenanlagen.

Edelstahlhandlauf als frei stehende Konstruktion zum
sicheren Begehen von Treppen.

Höhe über Stufen ca. 85 cm
Befestigung auf Betonstufen/seitlich an Betonstützwand mit geeigneten
Schrauben/Dübeln/Bolzen und allen erforderlichen Materialien,
Baustoffen und Verbindungsmitteln, welcher für die feste
und sichere Montage erforderlich sind.

Einbauort:
Treppen im Bereich der Außenanlagen, einseitig.
Menge: 10,000 m

**01.11.0090 Treppe aus Betonblockstufen**
Liefern und montieren von Betonblockstufen als Verbindungstreppe zwischen Parkflächen und Gehweg zur Schule.
Lage zwischen zwei Hochborden als Abstützung.
Inkl. herrichten Untergrund und versetzen auf Beton.

Breite Treppe: ca. 2,00m
Anzahl Stufen: ca. 4 Stück
Tiefe Stufen: ca. 0,30m
4 Betonblockstufen liefern und verbauen.
Inkl. Hinterfüllung, Unterbau, Splittbettung, Pflasterbelag und einsanden des Belages.

Oberfläche: kugelgestrahlt
Farbe: sandfarben (gelblich, beige)

Inkl. aller notwendigen Materialien, Baustoffe, Bauteile und Nebenarbeiten, welche zur Herstellung der Treppe notwendig sind.

Abrechnung nach Länge der Treppenstufen.
Menge: 25,000 m

**01.11.0100 Fahrradbügel aus Stahl**
Fahrradparker als Anlehnbügel aus zwei vertikalen Flachstählen B 100 x D 12 mm und einem horizontalen Querholm aus FSC®-zertifiziertem Hartholz B 100 x H 55 mm, das ein angelehntes Fahrrad vor groben Lackschäden schützen kann. Unterwärtig ist zusätzlich ein Winkelstahlprofil 40 x 40 mm beidseitig an den Flachstählen fest verschweißt und in das Holz verdeckt von unten eingelassen und verschraubt. Der Fahrradparker ist feuerverzinkt und zusätzlich pulverbeschichtet herzustellen. L 85 / H 85 cm über OKFF. Die Gesamthöhe incl. 32 cm Unterflurlänge ist 117 cm.
Zu Fundamentieren in zwei Punkten L 25/B 25/T 70 cm bei mittlerer Bodenklasse.

Ausführung in verschiedenen Farben passend zur Schule:
2xgelb
2xgrün
2xOrange/rot
Menge: 6,000 St

**01.11.0110 Rohrpfosten setzen**
StL-Nr. 16929202050103
Rohrpfosten oder Rohrrahmen  mit Abschlusskappe
und Erdanker setzen.
Anfallende Erdarbeiten gehören zum Leistungsumfang.
Überschüssiges Aushubmaterial in Eigentum des
AN übernehmen und einer Verwertung nach Wahl des
AN zuführen.
Rohrpfosten aus Stahl D = 83 mm,
Wanddicke 3,2 mm,
Pfostenlänge bis 2000 mm,
Verfüllung 'mit Beton C 25/30, Beton liefern.'
Menge: 5,000 St

**01.11.0120 Poller als Durchfahrschutz**
Poller liefern und nach Angabe der Bauleitung einbauen:
Gestell: V2A - Edelstahl
Oberfläche Edelstahl pulverbeschichtet im Farbton: DB 703

Ausführung herausnehmbar/umklappbar (Feuerwehrdreikant).

Abmessungen: 100/100 mm
Höhe: 1,00m
Menge: 10,000 St

#### Titel 01.12 Landschaftsbau: Pflanz- und Pflegearbeiten

*Hinweis: Vorbemerkungen*
Sämtliche Pflanzen müssen der DIN 18916 sowie
den Gütebestimmungen und Kennzeichnungsbestimmungen für
Baumschulpflanzen des Bundes Deutscher Baumschulen in
der jeweils neuesten Fassung entsprechen. Es ist grundsätzlich Güteklasse A zu liefern.

Wird durch einen vom AG zu vertretenden Umstand ein
Einschlag erforderlich, wird dieser nicht gesondert
vergütet.

Sind einzelne Pflanzen (Gattung, Art, Sorte,
Sortierung) nicht termingerecht zu beschaffen, ist die
Bauleitung zu verständigen. Dabei sind entsprechende
Ersatzvorschläge über beschaffbare Pflanzen zu machen.

**01.12.0010 Baum liefern - Amberbaum**
Liquidambar styraciflua - Amberbaum
Sol. H., 4xv., mDb, StU 25-30cm, H 400-500, B 150-200
liefern
Menge: 6,000 St

**01.12.0020 Baum liefern - Ginkgobaum**
Ginkgo biloba `fastigiata´ - Säulen-Fächerblattbaum, Ginkgobaum
Solitärstammbusch (H.), 5xv., StU 20-25, mDb, H 400-500,
B 100-150
liefern
Menge: 4,000 St

**01.12.0030 Baum liefern - Weissrindige Himalajabirke (Schneebirke)**
Betula utilis ´Doorenbos´ - Weissrindige Himalajabirke (Schneebirke)
Sol, 5xv., mDb, Hoe 400-450
liefern
Menge: 1,000 St

**01.12.0040 Baum liefern - Essbare Eberesche**
Sorbus aucuparia `Edulis` - Essbare Eberesche
H. m. dgh. Leittr., 4xv, mDb, StU 20-25
liefern
Menge: 2,000 St

**01.12.0050 Baum liefern - Kupfer-Felsenbirne**
Amelanchier lamarckii - Kupfer-Felsenbirne
Sol, 4xv., mDb, Hoe 350-400, B 150-200
liefern
Menge: 2,000 St

**01.12.0060 Strauch liefern und einbauen - Kornelkirsche**
Cornus mas - Kornelkirsche, herlitze
Str 3xv C 10 / Hoe 100-125
liefern und einbauen.
Inkl. Herstellen der Pflanzgrube mit doppelter Breite des Ballens, Sohle 10cm tief lockern, Pflanzgrube profilgerecht wiederverfüllen mit seitlich gelagertem Boden. Überschüssiger Boden wird Eigentum des AN und ist zu beseitigen.
Menge: 2,000 St

**01.12.0070 Strauch liefern - Fliederbeerstrauch**
Sambucus nigra - Fliederbeerstrauch - schwarzer Holunder
Str 3xv C 10 / Hoe 100-125
liefern und einbauen.
Inkl. Herstellen der Pflanzgrube mit doppelter Breite des Ballens, Sohle 10cm tief lockern, Pflanzgrube profilgerecht wiederverfüllen mit seitlich gelagertem Boden. Überschüssiger Boden wird Eigentum des AN und ist zu beseitigen.
Menge: 2,000 St

**01.12.0080 Strauch liefern - Schwarzfrüchtige Apfelbeere**
Aronia melanocarpa - Schwarzfrüchtige Apfelbeere
Str 3xv C 10 / Hoe 100-125
liefern und einbauen.
Inkl. Herstellen der Pflanzgrube mit doppelter Breite des Ballens, Sohle 10cm tief lockern, Pflanzgrube profilgerecht wiederverfüllen mit seitlich gelagertem Boden. Überschüssiger Boden wird Eigentum des AN und ist zu beseitigen.
Menge: 2,000 St

**01.12.0090 Strauch liefern - Sanddorn**
Hippophae rhamnoides - Sanddorn
Str 3xv C 10 / Hoe 125-150
liefern und einbauen.
Inkl. Herstellen der Pflanzgrube mit doppelter Breite des Ballens, Sohle 10cm tief lockern, Pflanzgrube profilgerecht wiederverfüllen mit seitlich gelagertem Boden. Überschüssiger Boden wird Eigentum des AN und ist zu beseitigen.
Menge: 2,000 St

**01.12.0100 Strauch liefern - Heckenrose - Heiderose**
Rosa canina - Heckenrose - Heiderose
Str 2xv C 3 / Hoe 60-100
liefern und einbauen.
Inkl. Herstellen der Pflanzgrube mit doppelter Breite des Ballens, Sohle 10cm tief lockern, Pflanzgrube profilgerecht wiederverfüllen mit seitlich gelagertem Boden. Überschüssiger Boden wird Eigentum des AN und ist zu beseitigen.
Menge: 2,000 St

**01.12.0110 Strauch liefern - Speierling**
Sorbus domestica - Speierling
Stbu 3xv mDb StU 16-18
liefern und einbauen.
Inkl. Herstellen der Pflanzgrube mit doppelter Breite des Ballens, Sohle 10cm tief lockern, Pflanzgrube profilgerecht wiederverfüllen mit seitlich gelagertem Boden. Überschüssiger Boden wird Eigentum des AN und ist zu beseitigen.
Menge: 1,000 St

**01.12.0120 Pflanzgrube, 150x150x100 cm**
Pflanzgrube, 150x150x100 cm, ausheben,
im Bereich des Baugeländes planieren,
Sohle zusätzlich 10 cm tief lockern.
Verfüllung wird gesondert vergütet.
Menge: 15,000 St

**01.12.0130 Hochstamm pflanzen**
Hochstamm der Vorpositionen pflanzen in
vorbereitete Baumgrube.
Baumlieferung siehe Vorposition.
Menge: 16,000 St

**01.12.0140 Pflanzsubstrat für Hochstämme/Sträucher**
Substrat-Gemisch herstellen aus zu lieferndem
Oberboden, mind. 150 Ltr. Kompost und 150 Ltr. Hygropor
pro Baum.
Menge: 35,000 m3

**01.12.0150 Pflanzgrube verfüllen**
Pflanzgrube verfüllen mit Gemisch für Hochstamm,
Schichtdicke 100 cm,
Seitenlänge der Pflanzgrube 150/150 cm mit in
Vorposition gemischtem Material.
inkl. Abdeckung aus Rindenmulch
Menge: 35,000 m3

**01.12.0160 Bastmatte als Stammschutz**
Hochstamm der Vorpositionen schützen;
Schutz des Stammes durch Bastmatte (Verdrahtung).
Schutz vom Stammfuß bis zum 1. Ast.
Menge: 16,000 St

**01.12.0170 Pflanzenverankerung Pfahl-Vierbock**
Pflanzenverankerung mit Pfahl-Vierbock mit
Lattenrahmen, für Hochstämme bis STU 18-20 cm,
Pfähle, weißgeschält, Pfahllänge 300 cm,
Zopfdicke 10/12 cm, Bindegut aus Kokosstrick.
Menge: 16,000 St

**01.12.0180 Walderdbeeren liefern und einbauen**
Fragaria vesca var. vesca - Walderdbeere
Tb, 12 St/m²
liefern, einbauen und mit Bodenverb. (Kompost) und Rindenhumusabdeckung andecken.
Menge: 90,000 m²

**01.12.0190 Hecke pflanzen**
Carpinus betulus - Gemeine Hainbuche/Gemeine Weissbuche
He gschn, 2xv, mB, Hoe 80-100, 2,5 St/m
Heimische Hecke als Sichtschutz zur Nachbarbebauung liefern und pflanzen.
Abrechnung nach Laufmeter gepflanzter Hecke.

Inkl. Herstellen der Pflanzgrube mit doppelter Breite des Ballens, Sohle 10cm tief lockern, Pflanzgrube profilgerecht wiederverfüllen mit seitlich gelagertem Boden. Überschüssiger Boden wird Eigentum des AN und ist zu beseitigen.
Menge: 12,000 m

**01.12.0200 Wässern Bäume und Bepflanzung**
Wässern der gesamten neu angelegten Bepflanzung,
Mindestwassermenge je Arbeitsgang bei Bäumen min 250 l/Baum,

Abrechnung nach Gesamtarbeitsgängen für die Bewässerung der gesamten Flächen.
Wasserbeschaffung durch AN.
Menge: 10,000 St

**01.12.0210 Rasenansaat auf Oberboden herst.**
StL-Nr. 1293110103
Rasenansaat (Normalsaat) herstellen.
Saatgutmenge g/m2 'nach Angabe AG'

Fertigstellungspflege wird gesondert vergütet.
Saatgut stellt der AG.
Menge: 690,000 m2

**01.12.0220 Fertigstellungspflege Rasenflächen**
Rasen mähen bei einer Wuchshöhe von 5-8 cm, Schnitthöhe
3-4 cm, Schnittgut wird Eigentum des AN und ist zu entsorgen.
Die Leistung umfaßt ca. 4-6 Arbeitsgänge bis zur Abnahme.
Menge: 690,000 m2

**01.12.0230 Entwicklungspflege für alle Pflanzen und Bäume**
Entwicklungspflege für alle gepflanzten Bäume, Sträucher und Bodendecker,
für z.B. Unkraut jäten, Rindenmulch nacharbeiten, stutzen und nachschneiden
der Pflanzen und alle weiteren der Entwicklung dienlichen Maßnahmen.

Entwicklungspflege insgesamt drei Jahre nach Pflanzung.

Ausführung einmal je Quartal.

Abrechnung Etappenweise nach Ausführung.
4 Quartale mal 3 Jahre: 12 Arbeitsgänge
Menge: 12,000 St

#### Titel 01.13 Fundamente

**01.13.0010 Fundament für Mastleuchte**
Fundament für Straßenbeleuchtung aus Betonrohr DN 300, Baulänge 1,00 m liefern und auf Ortbeton C 25/30 versetzen.
Erforderliche Erdarbeiten sind in den Einheitspreis einzurechnen.
Anfallendes Aushubmaterial geht in Eigentum des AN über und ist geeignet zu entsorgen.

Inkl. Leerrohr für Elektrozuleitung DN 30 (Wellrohr).
Fundamentrohr vollflächig ausbetonieren und Leerrohr mittig einbauen.
Montage Lampen erfolgt bauseits.
Menge: 5,000 St

**01.13.0020 Streifenfundament Rubinien-Theatron**
Stahlbeton-Streifenfundament C 25/30,

Einzelfundament aus Stahlbeton auf verdichtetem Kies-/Frostschutzunterbau, Trennlagen und/oder Sauberkeitsschicht, Bewehrung in der Position mit enthalten (ca. 100kg/m³).
Einschließlich der notwendigen Schalung!

Betongüte:  C 25/30
Expositionsklassen: XC2 / XF1 / WF
Abmessungen: 80 x 50 cm

Als fix und fertige Leistung.
Menge: 12,500 m

#### Titel 01.14 Stundenlohnarbeiten

*Hinweis: Stundenlohnarbeiten:*
Stundenlohnarbeiten:
Stundenlohnarbeiten sind durch Arbeitskräfte nur durch ausdrückliche Anordnung der Bauleitung
auszuführen; der Verrechnungssatz für die jeweilige Arbeitskraft umfasst sämtliche Aufwendungen wie Lohn-
und Gehaltskosten, Lohn- und Gehaltsnebenkosten, alle Zuschläge, lohngebundene und lohnabhängige Kosten,sonstige Sozialkosten, Gemeinkosten, Wagnis und Gewinn.
Erschwerniszuschläge sowie Zuschläge für Überstunden, Nacht-Sonntags- und Feiertagsarbeit
werden gesondert vergütet.
Stundenlohnnachweise sind täglich der Bauleitung vorzulegen.

**01.14.0010 Vorarbeiter/-in**
STLB-Bau 2020-04 091
Stundenlohnarbeiten durch Vorarbeiter/-in.
Menge: 10,000 h

**01.14.0020 Facharbeiter/-in**
STLB-Bau 2020-04 091
Stundenlohnarbeiten durch Facharbeiter/-in.
Menge: 10,000 h

**01.14.0030 Bagger über 1,0 m³**
Stundenlohnarbeiten durch Bagger inkl. Bedienung.
Menge: 5,000 h

**01.14.0040 Lader**
Stundenlohnarbeiten durch Lader inkl. Bedienung.
Menge: 5,000 h

**01.14.0050 Rüttelplatte**
Stundenlohnarbeiten durch Rüttelplatte inkl. Bedienung.
Menge: 5,000 h
